# Ombreira de betão polímero de superfície polida, cor a escolher, de 35x2 cm

- Propriedade do ficheiro: CYPE INGENIEROS, S.A.
- Formato: FIEBDC-3/2002
- Âmbito geográfico: Angola
- Custos indirectos: 3.00 %
- IVA: 18.00 %

## H Remates e trabalhos auxiliares

### HR Remates

#### HRJ Ombreiras

**HRJ010** m Ombreira de betão polímero de superfície polida, cor a escolher, de 35x2 cm.
Execução de ombreira de betão polímero de superfície polida, cor a escolher, de 35x2 cm, com ancoragem metálica de aço inoxidável, assente com uma camada de argamassa de cimento, confeccionada em obra, com aditivo hidrófugo, dosificação 1:3, com uma espessura de 15mm, sobre a que se introduzem as ancoragens metálicas, prevendo uma junta de 5 mm entre peças. Inclusive enchimento entre peças e ligações com as paredes exteriores e caixilharia com massa de poliuretano de grande flexibilidade.
Inclui: Marcação das peças no vão. Colocação de réguas e prumadas fixas ao muro. Colocação, aprume, nivelação e alinhamento. Vedação das juntas e limpeza da ombreira.
Critério de medição de projecto: Comprimento medido pelo seu maior desenvolvimento linear, segundo documentação gráfica de Projecto.
Critério de medição de obra: Medir-se-á, pelo seu maior desenvolvimento linear, o comprimento realmente executado segundo especificações de Projecto, incluindo o comprimento que se poderá perder em meias esquadrias.

| Código | Un | Descrição | Rendimento | Preço | Importância |
|---|---|---|---|---|---|
| mt08aaa010a | m³ | Água. (material) | 0.006 | 1.10 | 0.01 |
| mt01arg005a | t | Areia de pedreira, para argamassa preparada em obra. (material) | 0.005 | 11.61 | 0.06 |
| mt08cem000l | kg | Cimento cinzento em sacos. (material) | 1.539 | 0.07 | 0.11 |
| mt08adt010 | kg | Aditivo hidrófugo para impermeabilização de argamassas ou betões. (material) | 0.031 | 0.88 | 0.03 |
| mt20wwa040 | kg | Cimento cola flexível e de grande aderência. (material) | 2.112 | 0.63 | 1.33 |
| mt20rhl020y | m | Ombreira de betão polímero de superfície polida, cor a escolher, de 35x2 cm, com ancoragem metálica de aço inoxidável. (material) | 1.050 | 41.21 | 43.27 |
| mt20wwa025 | m | Perfil de espuma de polietileno, de 6 mm de diâmetro, para enchimento de juntas. (material) | 0.350 | 0.49 | 0.17 |
| mt20wwa035 | Ud | Caixa de primário para pastas (250 cm³). (material) | 0.037 | 6.76 | 0.25 |
| mt20wwa030 | Ud | Caixa de pasta de poliuretano impermeável (310 cm³). (material) | 0.073 | 6.63 | 0.48 |
| mq06hor010 | h | Betoneira. (equipamento) | 0.005 | 0.95 | 0.00 |
| op00amo010 |  | Rebarbadora. | 1.000 | 0.00 | 0.00 |
| mo020 | h | Oficial de 1ª construção. (mão de obra) | 0.377 | 2.93 | 1.10 |
| mo113 | h | Operário não qualificado construção. (mão de obra) | 0.411 | 1.63 | 0.67 |
| % | % | Custos directos complementares | 2 % | 47.48 | 0.95 |
|  |  | Custos directos |  |  | 48.43 |
