# Grupo de bombagem de gasóleo

- Propriedade do ficheiro: CYPE INGENIEROS, S.A.
- Formato: FIEBDC-3/2002
- Âmbito geográfico: Angola
- Moeda: AOA
- Custos indirectos: 3.00 %
- IVA: 18.00 %

## I Instalações

### IC Aquecimento, arrefecimento, climatização e A.Q.S.

#### ICD Combustível líquido

**ICD160** Ud Grupo de bombagem de gasóleo.
Grupo de bombagem de gasóleo, formado por: duas bombas, com uma potência de 2x185 W, caudal máximo de 70 l/h, motor com protecção IP55, para alimentação trifásica a 230/400 V; filtro; vacuómetro; válvulas de corte; válvulas de retenção; manómetro; pressostato de dupla função; válvula de segurança; depósito de membrana, de chapa de aço; detector de derrames com sonda; quadro eléctrico de controlo e suporte metálico. Totalmente montado, ligado e colocado em funcionamento pela empresa instaladora para a verificação do seu correcto funcionamento. Sem incluir a instalação eléctrica.
Inclui: Marcação. Colocação e fixação do grupo de bombagem. Ligação. Colocação em funcionamento.
Critério de medição de projecto: Número de unidades previstas, segundo documentação gráfica de Projecto.
Critério de medição de obra: Medir-se-á o número de unidades realmente executadas segundo especificações de Projecto.

| Código | Un | Descrição | Rendimento | Preço | Importância |
|---|---|---|---|---|---|
| mt38dep900z | Ud | Grupo de bombagem de gasóleo, formado por: duas bombas, com uma potência de 2x185 W, caudal máximo de 70 l/h, motor com protecção IP55, para alimentação trifásica a 230/400 V; filtro; vacuómetro; válvulas de corte; válvulas de retenção; manómetro; pressostato de dupla função; válvula de segurança; depósito de membrana, de chapa de aço; detector de derrames com sonda; quadro eléctrico de controlo e suporte metálico. (material) | 1.000 | 3229460.24 | 3229460.24 |
| mo004 | h | Oficial de 1ª instalador de aquecimento. (mão de obra) | 2.623 | 1057.30 | 2773.30 |
| mo103 | h | Ajudante de instalador de aquecimento. (mão de obra) | 2.623 | 603.82 | 1583.82 |
| % | % | Custos directos complementares | 2 % | 3233817.36 | 64676.35 |
|  |  | Custos directos |  |  | 3298493.71 |
