# Rede de condutas flexíveis de distribuição de ar para climatização

- Propriedade do ficheiro: CYPE INGENIEROS, S.A.
- Formato: FIEBDC-3/2002
- Âmbito geográfico: Angola
- Moeda: AOA
- Custos indirectos: 3.00 %
- IVA: 18.00 %

## I Instalações

### IC Aquecimento, climatização e A.Q.S.

#### ICR Sistemas de condução de ar

**ICR025** m Rede de condutas flexíveis de distribuição de ar para climatização, constituída por tubo flexível de 160 mm de diâmetro, composto por um tubo interior de um complexo de poliéster e alumínio com reforço de arame tratado contra a oxidação em forma de espiral helicoidal, isolamento de feltro de lã de vidro de 20 mm de espessura e recobrimento exterior de um complexo de poliéster e alumínio reforçado. Inclusive fita de alumínio e elementos de fixação com uma separação máxima de 1,50 m.
Rede de condutas flexíveis de distribuição de ar para climatização, constituída por tubo flexível de 160 mm de diâmetro, composto por um tubo interior de um complexo de poliéster e alumínio com reforço de arame tratado contra a oxidação em forma de espiral helicoidal, isolamento de feltro de lã de vidro de 20 mm de espessura e recobrimento exterior de um complexo de poliéster e alumínio reforçado. Inclusive fita de alumínio e elementos de fixação com uma separação máxima de 1,50 m.
Inclui: Marcação do traçado da conduta e da localização dos elementos de fixação. Disposição de tubos flexíveis para condução de ar. Colocação e fixação de tubos flexíveis para condução de ar. Verificação do seu correcto funcionamento.
Critério de medição de projecto: Comprimento medido segundo documentação gráfica de Projecto.
Critério de medição de obra: Medir-se-á o comprimento realmente executado segundo especificações de Projecto.

| Código | Un | Descrição | Rendimento | Preço | Importância |
|---|---|---|---|---|---|
| mt42con130d | m | Tubo flexível de 160 mm de diâmetro, composto por um tubo interior de um complexo de poliéster e alumínio com reforço de arame tratado contra a oxidação em forma de espiral helicoidal, isolamento de feltro de lã de vidro de 20 mm de espessura e recobrimento exterior de um complexo de poliéster e alumínio reforçado; para condução de ar em instalações de climatização. (material) | 1.050 | 1905.20 | 2000.46 |
| mt42con020 | m | Fita autocolante de alumínio, de 50 microns de espessura e 65 mm de largura, à base de resinas acrílicas, para a vedação e fixação do isolamento. (material) | 0.553 | 81.12 | 44.86 |
| mt42con135 | Ud | Flange e suporte para fixação de tubos flexíveis para condução de ar em instalações de climatização. (material) | 0.700 | 640.48 | 448.34 |
| mo005 | h | Oficial de 1ª instalador de ar condicionado. (mão de obra) | 0.279 | 630.15 | 175.81 |
| mo104 | h | Ajudante de instalador de ar condicionado. (mão de obra) | 0.279 | 357.20 | 99.66 |
| % | % | Custos directos complementares | 2 % | 2769.13 | 55.38 |
|  |  | Custos directos |  |  | 2824.51 |
