# Depósito com permutador para aquecimento

- Propriedade do ficheiro: CYPE INGENIEROS, S.A.
- Formato: FIEBDC-3/2002
- Âmbito geográfico: Angola
- Moeda: AOA
- Custos indirectos: 3.00 %
- IVA: 18.00 %

## I Instalações

### IC Aquecimento, arrefecimento, climatização e A.Q.S.

#### ICS Sistemas de condução de água

**ICS054** Ud Depósito com permutador para aquecimento.
Depósito de aço preto, com permutador de uma serpentina, de solo, 3000 l, altura 2325 mm, diâmetro 1660 mm, isolamento de 50 mm de espessura com poliuretano de alta densidade, livre de CFC, termómetros, termostato, boca lateral DN 400. Inclusive válvulas de corte, elementos de montagem e acessórios necessários para o seu correcto funcionamento.
Inclui: Marcação. Colocação. Ligação. Verificação do seu correcto funcionamento.
Critério de medição de projecto: Número de unidades previstas, segundo documentação gráfica de Projecto.
Critério de medição de obra: Medir-se-á o número de unidades realmente executadas segundo especificações de Projecto.

| Código | Un | Descrição | Rendimento | Preço | Importância |
|---|---|---|---|---|---|
| mt38csg410m | Ud | Depósito de aço preto, com permutador de uma serpentina, de solo, 3000 l, altura 2325 mm, diâmetro 1660 mm, isolamento de 50 mm de espessura com poliuretano de alta densidade, livre de CFC, termómetros, termostato, boca lateral DN 400. (material) | 1.000 | 5266614.60 | 5266614.60 |
| mt37sve010i | Ud | Válvula de esfera de latão niquelado para enroscar de 3". (material) | 2.000 | 135955.27 | 271910.54 |
| mt37sve010g | Ud | Válvula de esfera de latão niquelado para enroscar de 2". (material) | 2.000 | 46825.44 | 93650.88 |
| mt38www010 | Ud | Material auxiliar para instalações de aquecimento. (material) | 1.000 | 1997.53 | 1997.53 |
| mo004 | h | Oficial de 1ª instalador de aquecimento. (mão de obra) | 3.934 | 1057.30 | 4159.42 |
| mo103 | h | Ajudante de instalador de aquecimento. (mão de obra) | 3.934 | 603.82 | 2375.43 |
| % | % | Custos directos complementares | 2 % | 5640708.40 | 112814.17 |
|  |  | Custos directos |  |  | 5753522.57 |
