# Unidade de tratamento de ar (UTA) de baixo perfil, a quatro tubos, com bateria de água fria e bateria de água quente

- Propriedade do ficheiro: CYPE INGENIEROS, S.A.
- Formato: FIEBDC-3/2002
- Âmbito geográfico: Angola
- Moeda: AOA
- Custos indirectos: 3.00 %
- IVA: 18.00 %

## I Instalações

### IC Aquecimento, arrefecimento, climatização e A.Q.S.

#### ICT Unidades de tratamento de ar (UTAs)

**ICT010** Ud Unidade de tratamento de ar (UTA) de baixo perfil, a quatro tubos, com bateria de água fria e bateria de água quente.
Unidade de tratamento de ar, para colocação em tecto falso, com bateria de água fria de 3 filas de cobre/alumínio com separador de gotas standard de rede metálica e bateria de água quente de cobre/alumínio de 2 filas, de baixa altura (380 mm), envolvente exterior pintada a verde (RAL 5018) e cinzento (RAL 7024), painel sandwich com isolamento de lã de rocha M0 de 25 mm de espessura, ventilador centrífugo de ensamblagem directa monofásica de 230 V, filtro gravimétrico plissado G4 com tratamento anti-microbiano; com válvula de três vias com bypass (4 vias), com accionador, para a bateria de água fria, e válvula de três vias com bypass (4 vias), com accionador, para a bateria de água quente. Totalmente montada, ligada e colocada em funcionamento pela empresa instaladora para a verificação do seu correcto funcionamento.
Inclui: Implantação da unidade. Colocação e fixação da unidade. Ligação com as redes de abastecimento de água, eléctrica, de recolha de condensados, e de condutas. Colocação em funcionamento.
Critério de medição de projecto: Número de unidades previstas, segundo documentação gráfica de Projecto.
Critério de medição de obra: Medir-se-á o número de unidades realmente executadas segundo especificações de Projecto.

| Código | Un | Descrição | Rendimento | Preço | Importância |
|---|---|---|---|---|---|
| mt42ctc010c | Ud | Unidade de tratamento de ar, para colocação em tecto falso, com bateria de água fria de 3 filas de cobre/alumínio com separador de gotas standard de rede metálica e bateria de água quente de cobre/alumínio de 2 filas, de baixa altura (380 mm), envolvente exterior pintada a verde (RAL 5018) e cinzento (RAL 7024), painel sandwich com isolamento de lã de rocha M0 de 25 mm de espessura, ventilador centrífugo de ensamblagem directa monofásica de 230 V, filtro gravimétrico plissado G4 com tratamento anti-microbiano. (material) | 1.000 | 1875871.59 | 1875871.59 |
| mt42vsi010dg | Ud | Válvula de três vias com bypass (4 vias), com accionador; inclusive ligações e montagem. (material) | 2.000 | 118900.63 | 237801.26 |
| mo005 | h | Oficial de 1ª instalador de ar condicionado. (mão de obra) | 5.246 | 1057.30 | 5546.60 |
| mo104 | h | Ajudante de instalador de ar condicionado. (mão de obra) | 5.246 | 603.82 | 3167.64 |
| % | % | Custos directos complementares | 2 % | 2122387.09 | 42447.74 |
|  |  | Custos directos |  |  | 2164834.83 |
