# Controlador para ligação de unidade de tratamento de ar (UTA) de expansão directa com unidade exterior de ar condicionado

- Propriedade do ficheiro: CYPE INGENIEROS, S.A.
- Formato: FIEBDC-3/2002
- Âmbito geográfico: Angola
- Moeda: AOA
- Custos indirectos: 3.00 %
- IVA: 18.00 %

## I Instalações

### IC Aquecimento, arrefecimento, climatização e A.Q.S.

#### ICT Unidades de tratamento de ar (UTAs)

**ICT300** Ud Controlador para ligação de unidade de tratamento de ar (UTA) de expansão directa com unidade exterior de ar condicionado.
Caixa de controlo para ligação de unidade de tratamento de ar (UTA) de expansão directa com unidade exterior de expansão directa, com contactos de saída de funcionamento, saída de funcionamento do ventilador, saída de alarme, entrada externa para a activação e desactivação e entrada para paragem de emergência, e controlo remoto. Totalmente montado, ligado e testado.
Inclui: Marcação. Colocação e fixação dos elementos. Ligação.
Critério de medição de projecto: Número de unidades previstas, segundo documentação gráfica de Projecto.
Critério de medição de obra: Medir-se-á o número de unidades realmente executadas segundo especificações de Projecto.

| Código | Un | Descrição | Rendimento | Preço | Importância |
|---|---|---|---|---|---|
| mt42tsb310a | Ud | Caixa de controlo para ligação de unidade de tratamento de ar (UTA) de expansão directa com unidade exterior de expansão directa, com contactos de saída de funcionamento, saída de funcionamento do ventilador, saída de alarme, entrada externa para a activação e desactivação e entrada para paragem de emergência, e controlo remoto. (material) | 1.000 | 1366792.57 | 1366792.57 |
| mo005 | h | Oficial de 1ª instalador de ar condicionado. (mão de obra) | 1.311 | 1057.30 | 1386.12 |
| mo104 | h | Ajudante de instalador de ar condicionado. (mão de obra) | 1.311 | 603.82 | 791.61 |
| % | % | Custos directos complementares | 2 % | 1368970.30 | 27379.41 |
|  |  | Custos directos |  |  | 1396349.71 |
