# Guarda-motor para protecção contra sobrecargas e curto-circuitos com comando manual local, de 20-25 A de intensidade nominal regulável, tripolar (3P), de 5 módulos

- Propriedade do ficheiro: CYPE INGENIEROS, S.A.
- Formato: FIEBDC-3/2002
- Âmbito geográfico: Angola
- Custos indirectos: 3.00 %
- IVA: 18.00 %

## I Instalações

### IE Eléctricas

#### IEX Aparelhagem

**IEX080** Ud Guarda-motor para protecção contra sobrecargas e curto-circuitos com comando manual local, de 20-25 A de intensidade nominal regulável, tripolar (3P), de 5 módulos.
Fornecimento e instalação de guarda-motor para protecção contra sobrecargas e curto-circuitos com comando manual local, de 20-25 A de intensidade nominal regulável, tripolar (3P), de 5 módulos. Inclusive acessórios e fixações. Totalmente montado, ligado e testado.
Inclui: Montagem e ligação do elemento.
Critério de medição de projecto: Número de unidades previstas, segundo documentação gráfica de Projecto.
Critério de medição de obra: Medir-se-á o número de unidades realmente executadas segundo especificações de Projecto.

| Código | Un | Descrição | Rendimento | Preço | Importância |
|---|---|---|---|---|---|
| mt35cgm020h | Ud | Guarda-motor para protecção contra sobrecargas e curto-circuitos com comando manual local, de 20-25 A de intensidade nominal regulável, tripolar (3P), de 5 módulos, inclusive p/p de acessórios de montagem. (material) | 1.000 | 182.88 | 182.88 |
| mo002 | h | Oficial de 1ª electricista. (mão de obra) | 0.404 | 2.99 | 1.21 |
| % | % | Custos directos complementares | 2 % | 184.09 | 3.68 |
|  |  | Custos directos |  |  | 187.77 |
