# Bloco limitador para guarda-motor

- Propriedade do ficheiro: CYPE INGENIEROS, S.A.
- Formato: FIEBDC-3/2002
- Âmbito geográfico: Angola
- Custos indirectos: 3.00 %
- IVA: 18.00 %

## I Instalações

### IE Eléctricas

#### IEX Aparelhagem

**IEX090** Ud Bloco limitador para guarda-motor.
Fornecimento e instalação de bloco limitador para guarda-motor, para aumento do poder de corte até 100 kA. Totalmente montado, ligado e testado.
Inclui: Montagem e ligação do elemento.
Critério de medição de projecto: Número de unidades previstas, segundo documentação gráfica de Projecto.
Critério de medição de obra: Medir-se-á o número de unidades realmente executadas segundo especificações de Projecto.

| Código | Un | Descrição | Rendimento | Preço | Importância |
|---|---|---|---|---|---|
| mt35cgm019a | Ud | Bloco limitador para aumento do poder de corte até 100 kA. (material) | 1.000 | 98.04 | 98.04 |
| mo002 | h | Oficial de 1ª electricista. (mão de obra) | 0.237 | 2.99 | 0.71 |
| % | % | Custos directos complementares | 2 % | 98.75 | 1.98 |
|  |  | Custos directos |  |  | 100.73 |
