# Electroválvula

- Propriedade do ficheiro: CYPE INGENIEROS, S.A.
- Formato: FIEBDC-3/2002
- Âmbito geográfico: Angola
- Moeda: AOA
- Custos indirectos: 3.00 %
- IVA: 18.00 %

## I Instalações

### IG Gás

#### IGI Instalação interior

**IGI030** Ud Electroválvula.
Electroválvula automática de alumínio de 1 1/4" de diâmetro, pressão máxima de entrada de 1 bar, alimentação a 230 V, normalmente fechada, para ligação a sistemas mecânicos de ventilação e/ou extracção de cozinhas profissionais.
Inclui: Colocação e fixação da electroválvula. Montagem, ligação e verificação do seu correcto funcionamento.
Critério de medição de projecto: Número de unidades previstas, segundo documentação gráfica de Projecto.
Critério de medição de obra: Medir-se-á o número de unidades realmente executadas segundo especificações de Projecto.

| Código | Un | Descrição | Rendimento | Preço | Importância |
|---|---|---|---|---|---|
| mt43cpt040l | Ud | Electroválvula automática de alumínio de 1 1/4" de diâmetro, pressão máxima de entrada de 1 bar, alimentação a 230 V, normalmente fechada. (material) | 1.000 | 150863.99 | 150863.99 |
| mo010 | h | Oficial de 1ª instalador de gás. (mão de obra) | 0.223 | 992.81 | 221.40 |
| mo109 | h | Ajudante de instalador de gás. (mão de obra) | 0.223 | 567.06 | 126.45 |
| % | % | Custos directos complementares | 2 % | 151211.84 | 3024.24 |
|  |  | Custos directos |  |  | 154236.08 |
