# Filtro de retenção de resíduos de gás

- Propriedade do ficheiro: CYPE INGENIEROS, S.A.
- Formato: FIEBDC-3/2002
- Âmbito geográfico: Angola
- Moeda: AOA
- Custos indirectos: 3.00 %
- IVA: 18.00 %

## I Instalações

### IG Gases combustíveis

#### IGW Elementos

**IGW025** Ud Filtro de retenção de resíduos de gás.
Filtro de retenção de resíduos de ferro fundido, com peneiro de aço inoxidável com perfurações de 100 µm de diâmetro, com flanges de 1", PN=16 bar.
Inclui: Montagem, ligação e verificação do seu correcto funcionamento.
Critério de medição de projecto: Número de unidades previstas, segundo documentação gráfica de Projecto.
Critério de medição de obra: Medir-se-á o número de unidades realmente executadas segundo especificações de Projecto.

| Código | Un | Descrição | Rendimento | Preço | Importância |
|---|---|---|---|---|---|
| mt43acf030c | Ud | Filtro de retenção de resíduos de ferro fundido, com peneiro de aço inoxidável com perfurações de 100 µm de diâmetro, com flanges de 1", PN=16 bar. (material) | 1.000 | 144109.36 | 144109.36 |
| mo010 | h | Oficial de 1ª instalador de gás. (mão de obra) | 0.197 | 1057.30 | 208.29 |
| mo109 | h | Ajudante de instalador de gás. (mão de obra) | 0.197 | 603.82 | 118.95 |
| % | % | Custos directos complementares | 2 % | 144436.60 | 2888.73 |
|  |  | Custos directos |  |  | 147325.33 |
