# Comporta anti-retorno, metálica, de 110 mm de diâmetro, para ventilação mecânica

- Propriedade do ficheiro: CYPE INGENIEROS, S.A.
- Formato: FIEBDC-3/2002
- Âmbito geográfico: Angola
- Custos indirectos: 3.00 %
- Despesas gerais: 13.00 %
- Lucro: 6.00 %
- IVA: 16.00 %

## I Instalações

### IS Drenagens e ventilação

#### ISM Ventilação mecânica para habitações

**ISM027** Ud Comporta anti-retorno, metálica, de 110 mm de diâmetro, para ventilação mecânica.
Inclui: Marcação. Fixação e colocação da comporta entre o extractor e a conduta.

| Código | Un | Descrição | Rendimento | Preço | Importância |
|---|---|---|---|---|---|
| mt32exp030cc | Ud | Comporta anti-retorno, metálica, de 110 mm de diâmetro. (material) | 1.000 | 17.39 | 17.39 |
| mo009 | h | Oficial de 1ª montador. (mão de obra) | 0.297 | 3.07 | 0.91 |
| mo075 | h | Ajudante de montador. (mão de obra) | 0.297 | 1.96 | 0.58 |
| % | % | Custos directos complementares | 2 % | 18.88 | 0.38 |
|  |  | Custos directos |  |  | 19.26 |
