# Chapéu para cozinha

- Propriedade do ficheiro: CYPE INGENIEROS, S.A.
- Formato: FIEBDC-3/2002
- Âmbito geográfico: Angola
- Moeda: AOA
- Custos indirectos: 3.00 %
- IVA: 18.00 %

## I Instalações

### IV Ventilação

#### IVK Ventilação adicional específica em cozinha para habitações

**IVK040** Ud Chapéu para cozinha.
Chapéu contra a chuva de chapa galvanizada, para conduta de saída de 125 mm de diâmetro exterior em cobertura inclinada de ardósia, acabamento liso, com rede de protecção contra a entrada de folhas e pássaros, rufo de chumbo e pescoço de ligação à conduta.
Inclui: Marcação. Colocação.
Critério de medição de projecto: Número de unidades previstas, segundo documentação gráfica de Projecto.
Critério de medição de obra: Medir-se-á o número de unidades realmente executadas segundo especificações de Projecto.

| Código | Un | Descrição | Rendimento | Preço | Importância |
|---|---|---|---|---|---|
| mt42svs270al | Ud | Chapéu contra a chuva de chapa galvanizada, para conduta de saída de 125 mm de diâmetro exterior em cobertura inclinada de ardósia, acabamento liso, com rede de protecção contra a entrada de folhas e pássaros, rufo de chumbo e pescoço de ligação à conduta. (material) | 1.000 | 130835.61 | 130835.61 |
| mo011 | h | Oficial de 1ª montador. (mão de obra) | 0.197 | 1057.30 | 208.29 |
| mo080 | h | Ajudante de montador. (mão de obra) | 0.098 | 604.97 | 59.29 |
| % | % | Custos directos complementares | 2 % | 131103.19 | 2622.06 |
|  |  | Custos directos |  |  | 133725.25 |
