# Isolamento térmico sob laje

- Propriedade do ficheiro: CYPE INGENIEROS, S.A.
- Formato: FIEBDC-3/2002
- Âmbito geográfico: Angola
- Custos indirectos: 3.00 %
- IVA: 18.00 %

## N Isolamentos e impermeabilizações

### NA Isolamentos térmicos

#### NAD Sob lajes

**NAD010** m² Isolamento térmico sob laje, formado por painel semi-rígido de lã mineral, segundo EN 13162, não revestido, de 30 mm de espessura, resistência térmica 8500 m²°C/W, condutibilidade térmica 0,035 W/(m°C), fixado mecanicamente.
Fornecimento e colocação de isolamento térmico sob laje formado por painel semi-rígido de lã mineral, segundo EN 13162, não revestido, de 30 mm de espessura, resistência térmica 8500 m²°C/W, condutibilidade térmica 0,035 W/(m°C), fixado mecanicamente. Inclusive p/p de cortes, fixações e limpeza.
Inclui: Corte e preparação do isolamento. Colocação do isolamento.
Critério de medição de projecto: Superfície medida segundo documentação gráfica de Projecto.
Critério de medição de obra: Medir-se-á a superfície realmente executada segundo especificações de Projecto.

| Código | Un | Descrição | Rendimento | Preço | Importância |
|---|---|---|---|---|---|
| mt16lra020bap | m² | Painel semi-rígido de lã mineral, segundo EN 13162, não revestido, de 30 mm de espessura, resistência térmica 8500 m²°C/W, condutibilidade térmica 0,035 W/(m°C). (material) | 1.050 | 43.48 | 45.65 |
| mt16aaa021a | Ud | Bucha de expansão e prego de polipropileno, com aro de estanquidade, para fixação mecânica de painéis isolantes. (material) | 3.000 | 0.10 | 0.30 |
| mo054 | h | Oficial de 1ª montador de isolamentos. (mão de obra) | 0.150 | 3.03 | 0.45 |
| mo101 | h | Ajudante de montador de isolamentos. (mão de obra) | 0.150 | 1.70 | 0.26 |
| % | % | Custos directos complementares | 2 % | 46.66 | 0.93 |
|  |  | Custos directos |  |  | 47.59 |
