# Camada adicional de reforço para o sistema Morcem Isolamento EPS "GRUPO PUMA"

- Propriedade do ficheiro: CYPE INGENIEROS, S.A.
- Formato: FIEBDC-3/2002
- Âmbito geográfico: Angola
- Moeda: AOA
- Custos indirectos: 3.00 %
- IVA: 18.00 %

## N Isolamentos e impermeabilizações

### NA Isolamentos térmicos

#### NAS Sistemas ETICS de isolamento exterior de fachadas

**NAS016** m² Camada adicional de reforço para o sistema Morcem Isolamento EPS "GRUPO PUMA", com ETE 07/0054, através da aplicação de uma camada de argamassa de 2 mm de espessura mínima, realizada com argamassa Morcem Isolamento "GRUPO PUMA", aplicada manualmente, armada com malha de fibra de vidro, anti-álcalis, Morcem Isolamento "GRUPO PUMA", de 5x4 mm de vão de malha, de 0,6 mm de espessura e de 160 g/m² de massa superficial.
Aplicação de camada adicional de reforço para o sistema Morcem Isolamento EPS "GRUPO PUMA", com ETE 07/0054, através da aplicação de uma camada de argamassa de 2 mm de espessura mínima, realizada com argamassa Morcem Isolamento "GRUPO PUMA", aplicada manualmente, armada com malha de fibra de vidro, anti-álcalis, Morcem Isolamento "GRUPO PUMA", de 5x4 mm de vão de malha, de 0,6 mm de espessura e de 160 g/m² de massa superficial, sobreposta 10 cm; aplicada em zonas susceptíveis de impacto desde o arranque do sistema, sobre o painel isolante e antes da camada de regularização.
Inclui: Aplicação de uma primeira camada de argamassa sobre o painel isolante. Colocação da malha de reforço, de fibra de vidro. Aplicação de uma segunda camada de argamassa sobre a malha de reforço. Tratamento de pontos singulares.
Critério de medição de projecto: Superfície medida segundo documentação gráfica de Projecto, descontando as aberturas de superfície maior de 1 m², adicionando em alternativa a superfície da parte interior da abertura, correspondente ao desenvolvimento de ombreiras e padieiras.
Critério de medição de obra: Medir-se-á a superfície realmente executada segundo especificações de Projecto, descontando as aberturas de superfície maior de 1 m², adicionando em alternativa a superfície da parte interior da abertura, correspondente ao desenvolvimento de ombreiras e padieiras.
Critérios considerados na determinação do preço da unidade de obra: O preço inclui a execução dos remates nos encontros com paramentos, revestimentos ou outros elementos assentes na sua superfície.

| Código | Un | Descrição | Rendimento | Preço | Importância |
|---|---|---|---|---|---|
| mt28mop030k | kg | Argamassa Morcem Isolamento "GRUPO PUMA", aplicada manualmente, impermeável à água da chuva, permeável ao vapor de água e não propagador da chama, para aderir os painéis isolantes e como camada base, prévia amassadura com água. (material) | 2.500 | 195.54 | 488.85 |
| mt28mop050e | m² | Malha de fibra de vidro, anti-álcalis, Morcem Isolamento "GRUPO PUMA", de 5x4 mm de vão de malha, de 0,6 mm de espessura, de 160 g/m² de massa superficial e de 1x50 m, para armar argamassas. (material) | 1.100 | 355.52 | 391.07 |
| mo039 | h | Oficial de 1ª rebocador. (mão de obra) | 0.126 | 492.06 | 62.00 |
| mo079 | h | Ajudante de rebocador. (mão de obra) | 0.126 | 284.97 | 35.91 |
| % | % | Custos directos complementares | 2 % | 977.83 | 19.56 |
|  |  | Custos directos |  |  | 997.39 |
