# Impermeabilização de remate superior de parapeito e fachada, realizada através de revestimento elástico impermeabilizante cor cinzento, aplicado com rolo em três demãos

- Propriedade do ficheiro: CYPE INGENIEROS, S.A.
- Formato: FIEBDC-3/2002
- Âmbito geográfico: Angola
- Moeda: AOA
- Custos indirectos: 3.00 %
- IVA: 18.00 %

## N Isolamentos e impermeabilizações

### NI Impermeabilizações

#### NIF Fachadas

**NIF040** m² Impermeabilização de remate superior de parapeito e fachada, realizada através de revestimento elástico impermeabilizante cor cinzento, aplicado com rolo em três demãos.
Execução de impermeabilização de remate superior de parapeito e fachada, realizada através da aplicação de três demãos de revestimento elástico impermeabilizante cor cinzento, composto de polímeros sintéticos em dispersão, cargas e pigmentos minerais e fibras, a primeira demão diluída com 15 a 20% de água e as seguintes sem diluir, preparado para receber o elemento de protecção (não incluído neste preço). Incluindo p/p de limpeza e preparação da superfície suporte.
Inclui: Limpeza e preparação da superfície na qual se tem de aplicar a impermeabilização. Aplicação do impermeabilizante.
Critério de medição de projecto: Superfície medida segundo documentação gráfica de Projecto.
Critério de medição de obra: Medir-se-á a superfície realmente executada segundo especificações de Projecto.

| Código | Un | Descrição | Rendimento | Preço | Importância |
|---|---|---|---|---|---|
| mt28mic030b | kg | Revestimento elástico impermeabilizante cor cinzento, composto de polímeros sintéticos em dispersão, cargas e pigmentos minerais e fibras. (material) | 2.250 | 970.06 | 2182.64 |
| mo032 | h | Oficial de 1ª aplicador de produtos impermeabilizantes. (mão de obra) | 0.126 | 580.76 | 73.18 |
| mo070 | h | Ajudante de aplicador de produtos impermeabilizantes. (mão de obra) | 0.126 | 336.74 | 42.43 |
| % | % | Custos directos complementares | 2 % | 2298.25 | 45.97 |
|  |  | Custos directos |  |  | 2344.22 |
