# Clarabóia de placas translúcidas, em cobertura plana

- Propriedade do ficheiro: CYPE INGENIEROS, S.A.
- Formato: FIEBDC-3/2002
- Âmbito geográfico: Angola
- Moeda: AOA
- Custos indirectos: 3.00 %
- IVA: 18.00 %

## Q Coberturas

### QL Pontos de luz

#### QLL De placas translúcidas sintéticas

**QLL010** m² Clarabóia de placas translúcidas, em cobertura plana.
Clarabóia de uma água em cobertura plana, com placa alveolar translúcida plana de policarbonato celular, de 6 mm de espessura, incolor, condutibilidade térmica 3,56 W/(m°C), Euroclasse B-s1, d0 de reacção ao fogo, segundo NP EN 13501-1, com uma transmissão de luminosidade de 82%, proporcionando um isolamento sonoro de 17 dB. Inclusive acessórios de fixação das placas e silicone neutro oxímico, para vedação de juntas.
Critérios considerados na determinação do preço da unidade de obra: O preço não inclui a estrutura suporte.
Inclui: Colocação e fixação das placas. Resolução do perímetro interior e exterior do conjunto. Vedação elástica de juntas.
Critério de medição de projecto: Superfície da vertente medida em verdadeira magnitude, segundo documentação gráfica de Projecto.
Critério de medição de obra: Medir-se-á, em verdadeira magnitude, a superfície realmente executada segundo especificações de Projecto.

| Código | Un | Descrição | Rendimento | Preço | Importância |
|---|---|---|---|---|---|
| mt21lpc010a | m² | Placa alveolar translúcida plana de policarbonato celular, de 6 mm de espessura, incolor, condutibilidade térmica 3,56 W/(m°C), Euroclasse B-s1, d0 de reacção ao fogo, segundo NP EN 13501-1, com uma transmissão de luminosidade de 82%, proporcionando um isolamento sonoro de 17 dB e com tratamento aos raios UV nas duas faces. (material) | 1.050 | 18814.58 | 19755.31 |
| mt21lpc030 | Ud | Kit de acessórios de fixação, para placas de policarbonato celular, em clarabóias, formado por parafusos auto-roscantes de aço inoxidável, anilha de alumínio e EPDM peças de protecção de polipropileno para colocar à pressão, fita autocolante e perfis de fecho lateral. (material) | 0.200 | 38298.76 | 7659.75 |
| mt22www050a | Ud | Cartucho de 300 ml de silicone neutro oxímico, de elasticidade permanente e cura rápida, cor branca, intervalo de temperatura de trabalho de -60 a 150°C, com resistência aos raios UV, dureza Shore A aproximada de 22, segundo EN ISO 868 e alongamento na rotura >= 800%, segundo EN ISO 8339. (material) | 0.200 | 5843.65 | 1168.73 |
| mo011 | h | Oficial de 1ª montador. (mão de obra) | 0.197 | 1084.69 | 213.68 |
| mo080 | h | Ajudante de montador. (mão de obra) | 0.197 | 620.64 | 122.27 |
| % | % | Custos directos complementares | 2 % | 28919.74 | 578.39 |
|  |  | Custos directos |  |  | 29498.13 |
