# Painel de madeira, para formação de pendente em cobertura inclinada

- Propriedade do ficheiro: CYPE INGENIEROS, S.A.
- Formato: FIEBDC-3/2002
- Âmbito geográfico: Angola
- Moeda: AOA
- Custos indirectos: 3.00 %
- IVA: 18.00 %

## Q Coberturas

### QU Componentes de coberturas inclinadas

#### QUG Formação de pendentes

**QUG130** m² Painel de madeira, para formação de pendente em cobertura inclinada.
Painel estrutural de madeira para uso em ambiente húmido, de 2500x1250 mm e 15 mm de espessura, fixado mecanicamente sobre suporte descontínuo de madeira; para formação de pendente em cobertura inclinada. Inclusive pregos, de aço galvanizado de alta aderência.
Inclui: Marcação. Corte das peças. Fixação mecânica das peças ao suporte.
Critério de medição de projecto: Superfície da vertente medida em verdadeira magnitude, segundo documentação gráfica de Projecto.
Critério de medição de obra: Medir-se-á, em verdadeira magnitude, a superfície realmente executada segundo especificações de Projecto.

| Código | Un | Descrição | Rendimento | Preço | Importância |
|---|---|---|---|---|---|
| mt08eff040aa | m² | Painel estrutural de madeira para uso em ambiente húmido, de 2500x1250 mm e 15 mm de espessura, segundo NP EN 312. (material) | 1.050 | 1232.12 | 1293.73 |
| mt07emr111d | Ud | Prego, de 4 mm de diâmetro e 75 mm de comprimento, de aço galvanizado de alta aderência. (material) | 5.000 | 14.70 | 73.50 |
| op00cla010 |  | Pregadora pneumática. | 1.000 | 0.00 | 0.00 |
| op00cep010 |  | Plainas. | 1.000 | 0.00 | 0.00 |
| mo017 | h | Oficial de 1ª carpinteiro. (mão de obra) | 0.212 | 759.26 | 160.96 |
| mo058 | h | Ajudante de carpinteiro. (mão de obra) | 0.212 | 442.00 | 93.70 |
| % | % | Custos directos complementares | 2 % | 1621.89 | 32.44 |
|  |  | Custos directos |  |  | 1654.33 |
