# Revestimento decorativo com papel de vinil tela, de 360 g/m², fixação com cola celulósica, solúvel em água, sobre a superfície regularizada de paramentos verticais interiores

- Propriedade do ficheiro: CYPE INGENIEROS, S.A.
- Formato: FIEBDC-3/2002
- Âmbito geográfico: Angola
- Moeda: AOA
- Custos indirectos: 3.00 %
- IVA: 18.00 %

## R Revestimentos

### RD Decorativos

#### RDP De papel

**RDP010** m² Revestimento decorativo com papel de vinil tela, de 360 g/m², fixação com cola celulósica, solúvel em água, sobre a superfície regularizada de paramentos verticais interiores.
Revestimento decorativo com papel de vinil tela, de 360 g/m², fixação com cola celulósica, solúvel em água, sobre a superfície regularizada de paramentos verticais interiores.
Inclui: Preparação e limpeza da superfície a revestir. Marcação da disposição de juntas, aberturas e encontros. Corte e preparação do revestimento. Aplicação da cola. Colocação e fixação do revestimento. Limpeza da cola em excesso e passagem do rolo para tratamento das juntas. Resolução do perímetro de revestimento. Limpeza da superfície.
Critério de medição de projecto: Superfície medida segundo documentação gráfica de Projecto, descontando as aberturas de superfície maior de 2 m².
Critério de medição de obra: Medir-se-á a superfície realmente executada segundo especificações de Projecto, descontando as aberturas de superfície maior de 2 m².

| Código | Un | Descrição | Rendimento | Preço | Importância |
|---|---|---|---|---|---|
| mt29cam020 | kg | Cola celulósica, solúvel em água, para papéis pintados. (material) | 0.010 | 4748.05 | 47.48 |
| mt29pap010i | m² | Papel de vinil tela, de 360 g/m², para revestimento de paramentos verticais interiores. (material) | 1.100 | 4184.43 | 4602.87 |
| op00sie030 |  | Serra de disco de diamante, para mesa de trabalho, de corte húmido. | 1.000 | 0.00 | 0.00 |
| op00tal010 |  | Berbequim. | 1.000 | 0.00 | 0.00 |
| mo038 | h | Oficial de 1ª pintor. (mão de obra) | 0.134 | 612.02 | 82.01 |
| mo076 | h | Ajudante de pintor. (mão de obra) | 0.134 | 357.82 | 47.95 |
| % | % | Custos directos complementares | 2 % | 4780.31 | 95.61 |
|  |  | Custos directos |  |  | 4875.92 |
