# Revestimento intumescente EI 15 (299 microns) e aplicação de uma demão de primário vedante de dois componentes, à base de resinas epóxi e fosfato de zinco, cor cinzento

- Propriedade do ficheiro: CYPE INGENIEROS, S.A.
- Formato: FIEBDC-3/2002
- Âmbito geográfico: Angola
- Custos indirectos: 3.00 %
- Despesas gerais: 13.00 %
- Lucro: 6.00 %
- IVA: 16.00 %

## R Revestimentos

### RR Protecção contra incêndios

#### RRI Tintas intumescentes

**RRI010** m² Revestimento intumescente EI 15 (299 microns) e aplicação de uma demão de primário vedante de dois componentes, à base de resinas epóxi e fosfato de zinco, cor cinzento.
Preparação e protecção de elementos metálicos através da aplicação de revestimento intumescente, em emulsão aquosa monocomponente, cor branca, acabamento mate liso, até conseguir uma resistência ao fogo de 15 minutos, com uma espessura mínima de 299 microns. Inclusive p/p de raspagem de óxidos, limpeza superficial e aplicação de uma demão de primário vedante de dois componentes, à base de resinas epóxi e fosfato de zinco, cor cinzento, com um rendimento não inferior a 0,125 l/m² (para uma espessura mínima de película seca de 50 microns).
Inclui: Todas. Preparação e limpeza da superfície suporte. Aplicação de uma demão de primário. Aplicação das demãos de acabamento.
Critério de medição de projecto: Superfície resultante do desenvolvimento dos perfis metálicos que compõem a estrutura, segundo documentação gráfica de Projecto.
Critério de medição de obra: Medir-se-á a superfície realmente executada segundo especificações de Projecto, resultante do desenvolvimento dos perfis metálicos que compõem a estrutura.

| Código | Un | Descrição | Rendimento | Preço | Importância |
|---|---|---|---|---|---|
| mt27plj030a | l | Primário vedante de dois componentes para interior, à base de resinas epóxi e fosfato de zinco, cor cinzento, aplicada com broxa, rolo ou pistola. (material) | 0.125 | 17.81 | 2.23 |
| mt27pwj010a | kg | Revestimento intumescente, em emulsão aquosa monocomponente, cor branca, acabamento mate liso, aplicado com pistola de alta pressão ou com broxa. (material) | 0.658 | 17.15 | 11.28 |
| op00tal020 |  | Berbequim com misturador. | 1.000 | 0.00 | 0.00 |
| mo036 | h | Oficial de 1ª pintor. (mão de obra) | 0.119 | 3.04 | 0.36 |
| mo071 | h | Ajudante de pintor. (mão de obra) | 0.119 | 2.00 | 0.24 |
| % | % | Custos directos complementares | 2 % | 14.11 | 0.28 |
|  |  | Custos directos |  |  | 14.39 |
