# Base para pavimento interior de argamassa autonivelante fluida

- Propriedade do ficheiro: CYPE INGENIEROS, S.A.
- Formato: FIEBDC-3/2002
- Âmbito geográfico: Angola
- Custos indirectos: 3.00 %
- IVA: 18.00 %

## R Revestimentos

### RS Pavimentos

#### RSB Bases de pavimentação e grandes acrescentos

**RSB021** m² Base para pavimento interior de argamassa autonivelante fluida, de cimento, Mastertop 560 Fluid "BASF Construction Chemical", CT - C40 - F6 segundo EN 13813, de 40 mm de espessura, descarga com misturadora-bombeadora, sobre lâmina de isolamento para formação de pavimento flutuante.
Formação de base para pavimento interior, com argamassa autonivelante fluida, de cimento, Mastertop 560 Fluid "BASF Construction Chemical", CT - C40 - F6 segundo EN 13813, de 40 mm de espessura, descarga com misturadora-bombeadora, sobre lâmina de isolamento para formação de pavimento flutuante. Incluindo p/p de implantação e marcação dos níveis de acabamento através da utilização de indicadores de nível, colocação de banda de painel de poliestireno expandido de 10 mm de espessura no perímetro, rodeando os elementos verticais e nas juntas estruturais, nivelamento da argamassa após a descarga para obter o assentamento da mesma e a eliminação das bolhas de ar que possam existir, formação de juntas de retracção e cura.
Inclui: Implantação e marcação de níveis. Preparação das juntas perimetrais de dilatação. Espalhamento da argamassa através de bombagem. Nivelamento da argamassa. Formação de juntas de retracção. Cura da argamassa.
Critério de medição de projecto: Superfície medida segundo documentação gráfica de Projecto.
Critério de medição de obra: Medir-se-á a superfície realmente executada segundo especificações de Projecto, sem deduzir a superfície ocupada pelos pilares situados dentro do seu perímetro.

| Código | Un | Descrição | Rendimento | Preço | Importância |
|---|---|---|---|---|---|
| mt09bnc250a | kg | Argamassa autonivelante fluida, Mastertop 560 Fluid "BASF Construction Chemical", à base de cimento, CT - C40 - F6 segundo EN 13813, para a nivelação ou regularização de suportes de betão. (material) | 80.000 | 1.54 | 123.20 |
| mt16pea020a | m² | Painel rígido de poliestireno expandido, segundo NP EN 13163, bordo lateral recto, de 10 mm de espessura, resistência térmica 0,25 m²°C/W, condutibilidade térmica 0,036 W/(m°C), para junta de dilatação. (material) | 0.100 | 1.35 | 0.14 |
| mq06pym020 | h | Misturadora-bombeadora para argamassas autonivelantes. (equipamento) | 0.100 | 7.37 | 0.74 |
| mo030 | h | Oficial de 1ª aplicador de argamassa autonivelante. (mão de obra) | 0.120 | 2.90 | 0.35 |
| mo067 | h | Ajudante de aplicador de argamassa autonivelante. (mão de obra) | 0.120 | 1.91 | 0.23 |
| % | % | Custos directos complementares | 2 % | 124.66 | 2.49 |
|  |  | Custos directos |  |  | 127.15 |
