# Placa de cocção mista série Normal para bancada, convencional

- Propriedade do ficheiro: CYPE INGENIEROS, S.A.
- Formato: FIEBDC-3/2002
- Âmbito geográfico: Angola
- Moeda: AOA
- Custos indirectos: 3.00 %
- IVA: 18.00 %

## S Equipamentos fixos e sinalização

### SC Cozinhas/galerias

#### SCE Electrodomésticos

**SCE030** Ud Placa de cocção mista série Normal para bancada, convencional.
Placa de cocção mista série Normal para bancada, convencional. Inclusive enchimento da junta perimetral desta com a bancada. Totalmente montada, instalada, ligada e verificada.
Inclui: Marcação através de molde. Fixação em paramento com elementos de ancoragem. Colocação do aparelho. Vedação de juntas. Ligação à rede eléctrica.
Critério de medição de projecto: Número de unidades previstas, segundo documentação gráfica de Projecto.
Critério de medição de obra: Medir-se-á o número de unidades realmente colocadas segundo especificações de Projecto.

| Código | Un | Descrição | Rendimento | Preço | Importância |
|---|---|---|---|---|---|
| mt32pxs010b | Ud | Placa de cocção a gás (butano/propano ou natural) e electricidade, convencional. (material) | 1.000 | 58637.53 | 58637.53 |
| mt32war010 | kg | Vedante elástico de poliuretano monocomponente para juntas. (material) | 0.200 | 4171.63 | 834.33 |
| mo003 | h | Oficial de 1ª electricista. (mão de obra) | 0.936 | 630.15 | 589.82 |
| mo102 | h | Ajudante de electricista. (mão de obra) | 0.936 | 357.20 | 334.34 |
| % | % | Custos directos complementares | 2 % | 60396.02 | 1207.92 |
|  |  | Custos directos |  |  | 61603.94 |
