# Registo de banheira, de 210x260 mm

- Propriedade do ficheiro: CYPE INGENIEROS, S.A.
- Formato: FIEBDC-3/2002
- Âmbito geográfico: Angola
- Custos indirectos: 3.00 %
- IVA: 18.00 %

## S Equipamentos fixos e sinalização

### SM Casas de banho

#### SMS Aparelhos sanitários

**SMS020** Ud Registo de banheira, de 210x260 mm.
Fornecimento e colocação de registo de banheira, de 210x260 mm, formado por aro e tampa, sobre a parede de apoio da banheira. Incluindo material adesivo para fixação do aro do registo da abertura. Totalmente montado e preparado para assentar o revestimento correspondente (não incluído neste artigo).
Inclui: Marcação. Fixação do aro. Colocação do registo.
Critério de medição de projecto: Número de unidades previstas, segundo documentação gráfica de Projecto.
Critério de medição de obra: Medir-se-á o número de unidades realmente colocadas segundo especificações de Projecto.

| Código | Un | Descrição | Rendimento | Preço | Importância |
|---|---|---|---|---|---|
| mt30rbj020a | Ud | Registo de banheira, de 210x260 mm, formado por aro e tampa. (material) | 1.000 | 35.91 | 35.91 |
| mo019 | h | Oficial de 1ª construção. (mão de obra) | 0.594 | 2.90 | 1.72 |
| % | % | Custos directos complementares | 2 % | 37.63 | 0.75 |
|  |  | Custos directos |  |  | 38.38 |
