# Complemento do sistema de pavimentação exterior CIVIS'AGORA "TAU CERÁMICA"

- Propriedade do ficheiro: CYPE INGENIEROS, S.A.
- Formato: FIEBDC-3/2002
- Âmbito geográfico: Angola
- Custos indirectos: 3.00 %
- IVA: 18.00 %

## U Infra-estruturas no logradouro

### UX Pavimentos

#### UXG Cerâmicos/grés

**UXG110** Ud Complemento do sistema de pavimentação exterior CIVIS'AGORA "TAU CERÁMICA", para zona pedonal ergonómica, constituída por 18 m² de ladrilhos de grés porcelânico série CIVIS'AGORA, modelo Trace Signal BT, tudo assente com cimento cola melhorado, C2 TE S1, com deslizamento reduzido e tempo de colocação ampliado T200 Flex-Porcelánico "TAU CERÁMICA", enchimento de juntas com argamassa técnica colorida, C G2, Line-Fix "TAU CERÁMICA", para enchimento de juntas de ladrilhos cerâmicos, com junta de entre 3 e 15 mm e limpeza final com limpador químico Desin-Cer "TAU CERÁMICA".
Fornecimento e colocação de complemento do sistema de pavimentação exterior CIVIS'AGORA "TAU CERÁMICA", para zona pedonal ergonómica, constituída por 18 m² de ladrilhos de grés porcelânico série CIVIS'AGORA, modelo Trace Signal BT, tudo assente com cimento cola melhorado, C2 TE S1, com deslizamento reduzido e tempo de colocação ampliado T200 Flex-Porcelánico "TAU CERÁMICA", enchimento de juntas com argamassa técnica colorida, C G2, Line-Fix "TAU CERÁMICA", para enchimento de juntas de ladrilhos cerâmicos, com junta de entre 3 e 15 mm e limpeza final com limpador químico Desin-Cer "TAU CERÁMICA".
Inclui: Colocação das peças com cimento cola. Enchimento das juntas. Limpeza final.
Critério de medição de projecto: Número de unidades previstas, segundo documentação gráfica de Projecto.
Critério de medição de obra: Medir-se-á o número de unidades realmente colocadas segundo especificações de Projecto.

| Código | Un | Descrição | Rendimento | Preço | Importância |
|---|---|---|---|---|---|
| mt18bct010wt | m² | Ladrilho cerâmico de grés porcelânico, série CIVIS'AGORA, modelo Trace BT "TAU CERÁMICA", com coeficiente de absorção de água E<5%, grupo BIa, de 40x40 cm, 15 mm de espessura, e cor branca, com acabamento em relevo Toe Clearance que garante o dimensionamento adequado para andar sem modificar o padrão de funcionamento normal e desenho estrutural Strongrib, no reverso do ladrilho, que lhe confere uma grande resistência mecânica; carga de ruptura maior que 5 kN, segundo NP EN ISO 10545-4; resistência ao deslizamento maior que 45 segundo ENV 12633; resistente à geada; resistente a agentes químicos, segundo NP EN ISO 10545-13; resistente às manchas, segundo NP EN ISO 10545-14. (material) | 18.000 | 52.62 | 947.16 |
| mt09mtc010j | kg | Cimento cola melhorado, C2 TE S1, com deslizamento reduzido e tempo de colocação ampliado T200 Flex-Porcelánico, segundo NP EN 12004, "TAU CERÁMICA", para a colocação em camada fina do pavimentos e revestimentos de material cerâmico em interiores e exteriores, composto por cimentos de alta resistência, inertes seleccionados e alto conteúdo de resinas sintéticas. (material) | 108.480 | 0.55 | 59.66 |
| mt09mtc020d | kg | Argamassa técnica colorida, C G2, Line-Fix "TAU CERÁMICA", para enchimento de juntas de ladrilhos cerâmicos, com junta de entre 3 e 15 mm, segundo NP EN 12004, "TAU CERÁMICA". (material) | 45.200 | 1.10 | 49.72 |
| mt09mtc100 | l | Limpador químico Desin-Cer Ext "TAU CERÁMICA", desencrustante de restos de cimento sobre qualquer superfície. (material) | 1.808 | 1.16 | 2.10 |
| op00sie030 |  | Serra de disco de diamante, para mesa de trabalho, de corte húmido. | 1.000 | 0.00 | 0.00 |
| mo023 | h | Oficial de 1ª ladrilhador. (mão de obra) | 7.117 | 2.90 | 20.64 |
| mo061 | h | Ajudante de ladrilhador. (mão de obra) | 7.117 | 1.98 | 14.09 |
| % | % | Custos directos complementares | 2 % | 1093.37 | 21.87 |
|  |  | Custos directos |  |  | 1115.24 |
