# Complemento do sistema de pavimentação exterior CIVIS'AGORA "TAU CERÁMICA"

- Propriedade do ficheiro: CYPE INGENIEROS, S.A.
- Formato: FIEBDC-3/2002
- Âmbito geográfico: Angola
- Custos indirectos: 3.00 %
- IVA: 18.00 %

## U Infra-estruturas no logradouro

### UX Pavimentos

#### UXG Cerâmicos/grés

**UXG110** Ud Complemento do sistema de pavimentação exterior CIVIS'AGORA "TAU CERÁMICA", para zona pedonal ergonómica, constituída por 18 m² de ladrilhos de grés porcelânico série CIVIS'AGORA, modelo Trace Signal BT, tudo assente com cimento cola melhorado, C2 FTE S1, com tempo de colocação ampliado T500 Rapid "TAU CERÁMICA", enchimento de juntas com argamassa técnica colorida, C G2, Line-Fix "TAU CERÁMICA", para enchimento de juntas de ladrilhos cerâmicos, com junta de entre 3 e 15 mm e limpeza final com limpador químico Desin-Cer "TAU CERÁMICA".
Fornecimento e colocação de complemento do sistema de pavimentação exterior CIVIS'AGORA "TAU CERÁMICA", para zona pedonal ergonómica, constituída por 18 m² de ladrilhos de grés porcelânico série CIVIS'AGORA, modelo Trace Signal BT, tudo assente com cimento cola melhorado, C2 FTE S1, com tempo de colocação ampliado T500 Rapid "TAU CERÁMICA", enchimento de juntas com argamassa técnica colorida, C G2, Line-Fix "TAU CERÁMICA", para enchimento de juntas de ladrilhos cerâmicos, com junta de entre 3 e 15 mm e limpeza final com limpador químico Desin-Cer "TAU CERÁMICA".
Inclui: Colocação das peças com cimento cola. Enchimento das juntas. Limpeza final.
Critério de medição de projecto: Número de unidades previstas, segundo documentação gráfica de Projecto.
Critério de medição de obra: Medir-se-á o número de unidades realmente colocadas segundo especificações de Projecto.

| Código | Un | Descrição | Rendimento | Preço | Importância |
|---|---|---|---|---|---|
| mt18bct010wt | m² | Ladrilho cerâmico de grés porcelânico, série CIVIS'AGORA, modelo Trace BT "TAU CERÁMICA", com coeficiente de absorção de água E<5%, grupo BIa, de 40x40 cm, 15 mm de espessura, e cor branca, com acabamento em relevo Toe Clearance que garante o dimensionamento adequado para andar sem modificar o padrão de funcionamento normal e desenho estrutural Strongrib, no reverso do ladrilho, que lhe confere uma grande resistência mecânica; carga de ruptura maior que 5 kN, segundo NP EN ISO 10545-4; resistência ao deslizamento maior que 45 segundo ENV 12633; resistente à geada; resistente a agentes químicos, segundo NP EN ISO 10545-13; resistente às manchas, segundo NP EN ISO 10545-14. (material) | 18.000 | 52.62 | 947.16 |
| mt09mtc010k | kg | Cimento cola melhorado, C2 FTE S1, com tempo de colocação ampliado T500 Rapid, segundo NP EN 12004, "TAU CERÁMICA", para a colocação em camada fina do pavimentos e revestimentos de material cerâmico em interiores e exteriores, composto por cimentos de alta resistência, inertes seleccionados e alto conteúdo de resinas sintéticas. (material) | 108.480 | 0.64 | 69.43 |
| mt09mtc020a | kg | Argamassa técnica colorida, C G2, Line-Fix "TAU CERÁMICA", para enchimento de juntas de ladrilhos cerâmicos, com junta de entre 3 e 15 mm, segundo NP EN 12004, "TAU CERÁMICA". (material) | 45.200 | 0.89 | 40.23 |
| mt09mtc100 | l | Limpador químico Desin-Cer Ext "TAU CERÁMICA", desencrustante de restos de cimento sobre qualquer superfície. (material) | 1.808 | 1.16 | 2.10 |
| op00sie030 |  | Serra de disco de diamante, para mesa de trabalho, de corte húmido. | 1.000 | 0.00 | 0.00 |
| mo023 | h | Oficial de 1ª ladrilhador. (mão de obra) | 7.117 | 2.90 | 20.64 |
| mo061 | h | Ajudante de ladrilhador. (mão de obra) | 7.117 | 1.98 | 14.09 |
| % | % | Custos directos complementares | 2 % | 1093.65 | 21.87 |
|  |  | Custos directos |  |  | 1115.52 |
