# Remoção de portão de madeira com peças de grande dimensão

- Propriedade do ficheiro: CYPE INGENIEROS, S.A.
- Formato: FIEBDC-3/2002
- Âmbito geográfico: Angola
- Moeda: AOA
- Custos indirectos: 3.00 %
- IVA: 18.00 %

**DLP100** Ud Remoção de portão de madeira com peças de grande dimensão, com meios manuais, sem deteriorar o paramento ao qual está fixado, e recuperação de material para localização posterior em outro local, e carga manual para camião ou contentor.
Remoção de portão de madeira com peças de grande dimensão, com meios manuais, sem deteriorar o paramento ao qual está fixado, e recuperação de material para localização posterior em outro local, e carga manual para camião ou contentor.
Inclui: Remoção do elemento. Classificação e etiquetagem. Armazenamento dos materiais a reutilizar. Carga manual do material a reutilizar para camião. Remoção e acumulação dos restos de obra. Limpeza dos restos da obra. Carga manual dos restos de obra para camião ou contentor.
Critério de medição de projecto: Número de unidades previstas, segundo documentação gráfica de Projecto.
Critério de medição de obra: Será medido o número de unidades realmente desmontadas segundo especificações de Projecto.
Critérios considerados na determinação do preço da unidade de obra: O preço inclui a remoção das folhas, dos aros, das guarnições e das ferragens.

| Código | Un | Descrição | Rendimento | Preço | Importância |
|---|---|---|---|---|---|
| mo017 | h | Oficial de 1ª carpinteiro. (mão de obra) | 2.651 | 621.91 | 1648.68 |
| mo058 | h | Ajudante de carpinteiro. (mão de obra) | 2.651 | 360.27 | 955.08 |
| % | % | Custos directos complementares | 2 % | 2603.76 | 52.08 |
|  |  | Custos directos |  |  | 2655.84 |
