# Soalho de base de revestimento, de painel estrutural de madeira para uso em ambiente seco, de 2410x1830 mm e 38 mm de espessura, fixado com parafusos de cabeça em forma de avelã, de aço com carbono

- Propriedade do ficheiro: CYPE INGENIEROS, S.A.
- Formato: FIEBDC-3/2002
- Âmbito geográfico: Angola
- Moeda: AOA
- Custos indirectos: 3.00 %
- IVA: 18.00 %

**EMT010** m² Soalho de base de revestimento, de painel estrutural de madeira para uso em ambiente seco, de 2410x1830 mm e 38 mm de espessura, fixado com parafusos de cabeça em forma de avelã, de aço com carbono.
Soalho de base de revestimento, de painel estrutural de madeira para uso em ambiente seco, de 2410x1830 mm e 38 mm de espessura, fixado com parafusos de cabeça em forma de avelã, de aço com carbono.
Inclui: Marcação da disposição das peças. Fixação dos painéis ao suporte base.
Critério de medição de projecto: Superfície medida segundo documentação gráfica de Projecto.
Critério de medição de obra: Medir-se-á a superfície realmente executada segundo especificações de Projecto.

| Código | Un | Descrição | Rendimento | Preço | Importância |
|---|---|---|---|---|---|
| mt08eff020a | m² | Painel estrutural de madeira para uso em ambiente seco, de 2410x1830 mm e 38 mm de espessura, segundo NP EN 312. (material) | 1.050 | 2112.37 | 2217.99 |
| mt07emr118ea | Ud | Parafuso de cabeça em forma de avelã, de 4,5 mm de diâmetro e 50 mm de comprimento, de aço galvanizado, para classes de serviço 1, 2 e 3 segundo NP EN 1995-1-1. (material) | 9.000 | 28.90 | 260.10 |
| mo048 | h | Oficial de 1ª montador de estruturas de madeira. (mão de obra) | 0.189 | 638.73 | 120.72 |
| mo095 | h | Ajudante de montador de estruturas de madeira. (mão de obra) | 0.189 | 373.33 | 70.56 |
| % | % | Custos directos complementares | 2 % | 2669.37 | 53.39 |
|  |  | Custos directos |  |  | 2722.76 |
