# Peça de remate de aço galvanizado

- Propriedade do ficheiro: CYPE Ingenieros S.A.
- Formato: FIEBDC-3/2016
- Programa: Gerador de preços para construção civil. CYPE Ingenieros, S.A.
- Data: 17/04/2024
- Âmbito geográfico: Angola
- Moeda: AOA
- Custos indirectos: 3 %
- IVA: 18 %

## H Remates e trabalhos auxiliares

### HR Remates de fachada

#### HRA De aço galvanizado

**HRA100** m Peça de remate de aço galvanizado.
Peça de remate de chapa dobrada de aço galvanizado, espessura 1 mm, desenvolvimento 600 mm e 5 dobras; fixação com parafusos autoperfurantes de aço galvanizado, e vedação das juntas entre peças e, se for o caso, das uniões com os muros com vedante adesivo monocomponente.
Inclui: Marcação da disposição das peças. Corte das peças. Colocação, aprumo, nivelamento e alinhamento. Resolução de encontros e de pontos singulares. Vedação de juntas e limpeza.
Critério de medição de projecto: Comprimento medido segundo documentação gráfica de Projecto.
Critério de medição de obra: Medir-se-á o comprimento realmente executado segundo especificações de Projecto.

| Código | Un | Descrição | Rendimento | Preço | Importância |
|---|---|---|---|---|---|
| mt12www050 | Ud | Parafuso autoperfurante de aço galvanizado. (material) | 2 | 59.45 | 118.900 |
| mt20rca010ix | m | Peça de remate de chapa dobrada de aço galvanizado, espessura 1 mm, desenvolvimento 600 mm e 5 dobras. (material) | 1 | 14220.51 | 14220.510 |
| mt22www010d | Ud | Cartucho de 290 ml de vedante adesivo monocomponente, neutro, súper elástico, à base de polímero MS, cor transparente, com resistência à intempérie e aos raios UV e alongamento até à rotura 750%. (material) | 0.2 | 6289.85 | 1257.970 |
| mo018 | h | Oficial de 1ª serralheiro. (mão de obra) | 0.131 | 1042.42 | 136.557 |
| mo059 | h | Ajudante de serralheiro. (mão de obra) | 0.131 | 606.12 | 79.402 |
| % | % | Custos directos complementares | 2 % | 15813.339 | 316.267 |
|  |  | Custos directos |  |  | 16129.606 |

Resíduos:
- colocação: mt12www050 Parafuso autoperfurante de aço galvanizado; factor de resíduo 0.0052381
- colocação: mt20rca010ix Peça de remate de chapa dobrada de aço galvanizado, espessura 1 mm, desenvolvimento 600 mm e 5 dobras; factor de resíduo 0.0053
- colocação: mt22www010d; factor de resíduo 0.06

## Recursos

**mt12www050** Ud Parafuso autoperfurante de aço galvanizado
Dados técnicos: Custo energético 0.053 MJ; Emissão de CO2 0.006 kg; Código LER 17 04 05; Massa do elemento 0.0021 kg
Resíduos:
- embalagem: re150101 Embalagens de papel e cartão. (componente de resíduo); rendimento 0.001 kg; Código LER 15 01 01; Massa do elemento 1 kg; Volume 0.001333 m3

**mt20rca010ix** m Peça de remate de chapa dobrada de aço galvanizado, espessura 1 mm, desenvolvimento 600 mm e 5 dobras
Dados técnicos: Custo energético 118.243 MJ; Emissão de CO2 12.019 kg; Código LER 17 04 05; Massa do elemento 4.68 kg; Volume 0.002229 m3
Resíduos:
- embalagem: re170203 Plástico. (componente de resíduo); rendimento 0.008 kg; Código LER 17 02 03; Massa do elemento 1 kg; Volume 0.001667 m3

**mt22www010d** Ud Cartucho de 290 ml de vedante adesivo monocomponente
Dados técnicos: Custo energético 70.388 MJ; Emissão de CO2 3.428 kg; Código LER 17 09 04; Massa do elemento 0.421 kg; Volume 0.000281 m3
Resíduos:
- embalagem: re170203 Plástico; rendimento 0.1 kg
