# Gárgula de alumínio lacado em cor, de 50x50 mm de secção, assente com pasta de silicone neutro

- Propriedade do ficheiro: CYPE INGENIEROS, S.A.
- Formato: FIEBDC-3/2002
- Âmbito geográfico: Angola
- Custos indirectos: 3.00 %
- IVA: 18.00 %

**HRG010** Ud Gárgula de alumínio lacado em cor, de 50x50 mm de secção, assente com pasta de silicone neutro.
Formação de gárgula de alumínio lacado em cor, de 50x50 mm de secção, assente com pasta de silicone neutro. Inclusive nivelação e remate da impermeabilização em caso necessário.
Inclui: Marcação da disposição das peças. Colocação, aprume, nivelação e alinhamento. Vedação de juntas e limpeza.
Critério de medição de projecto: Número de unidades previstas, segundo documentação gráfica de Projecto.
Critério de medição de obra: Medir-se-á o número de unidades realmente executadas segundo especificações de Projecto.

| Código | Un | Descrição | Rendimento | Preço | Importância |
|---|---|---|---|---|---|
| mt15sja100 | Ud | Cartucho de pasta de silicone neutro. (material) | 0.100 | 3.95 | 0.40 |
| mt20gal010b | Ud | Gárgula de alumínio lacado em cor, de 50x50 mm de secção, realizada a partir de perfil quadrado de alumínio e terminada com corte formando ângulo de 45°. (material) | 1.000 | 3.28 | 3.28 |
| mo020 | h | Oficial de 1ª construção. (mão de obra) | 0.063 | 2.93 | 0.18 |
| mo113 | h | Operário não qualificado construção. (mão de obra) | 0.063 | 1.63 | 0.10 |
| % | % | Custos directos complementares | 2 % | 3.96 | 0.08 |
|  |  | Custos directos |  |  | 4.04 |
