# Unidade interior para sistema ar-água multi-split, para aquecimento e arrefecimento, para gás R-410A e R-134a, dimensões 705x600x695 mm, peso 120 kg

- Propriedade do ficheiro: CYPE INGENIEROS, S.A.
- Formato: FIEBDC-3/2002
- Âmbito geográfico: Angola
- Moeda: AOA
- Custos indirectos: 3.00 %
- IVA: 18.00 %

**ICV073** Ud Unidade interior para sistema ar-água multi-split, para aquecimento e arrefecimento, para gás R-410A e R-134a, dimensões 705x600x695 mm, peso 120 kg.
Unidade interior para sistema ar-água multi-split, para aquecimento e arrefecimento, para gás R-410A e R-134a, dimensões 705x600x695 mm, peso 120 kg. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42dai359a | Ud | Unidade interior para sistema ar-água multi-split, para aquecimento e arrefecimento, para gás R-410A e R-134a, dimensões 705x600x695 mm, peso 120 kg, intervalo de temperatura de saída de água para aquecimento desde 25 até 80°C, intervalo de temperatura de saída de água para arrefecimento desde 5 até 20°C, intervalo de temperatura de saída de água para produção de A.Q.S. desde 45 até 75°C. (material) | 1.000 | 2363126.24 | 2363126.24 |
| mt37sve010e | Ud | Válvula de esfera de latão niquelado para enroscar de 1 1/4". (material) | 2.000 | 6498.66 | 12997.32 |
| mo005 | h | Oficial de 1ª instalador de ar condicionado. (mão de obra) | 1.458 | 630.15 | 918.76 |
| mo104 | h | Ajudante de instalador de ar condicionado. (mão de obra) | 1.458 | 357.20 | 520.80 |
| % | % | Custos directos complementares | 2 % | 2377563.12 | 47551.26 |
|  |  | Custos directos |  |  | 2425114.38 |
