# Porta de inspecção de aço galvanizado de uma folha, 400x400 mm, acabamento lacado em cor branca

- Propriedade do ficheiro: CYPE INGENIEROS, S.A.
- Formato: FIEBDC-3/2002
- Âmbito geográfico: Angola
- Custos indirectos: 3.00 %
- IVA: 18.00 %

**LPI015** Ud Porta de inspecção de aço galvanizado de uma folha, 400x400 mm, acabamento lacado em cor branca.
Fornecimento e colocação de porta de inspecção de uma folha de 38 mm de espessura, 400x400 mm, acabamento lacado em cor branca formada por duas chapas de aço galvanizado de 0,5 mm de espessura dobradas, ensambladas e montadas, com câmara intermédia preenchida com poliuretano, sobre aro de aço galvanizado de 1,5 mm de espessura com ganchos de ancoragem à obra. Elaborada em oficina, com ajuste e fixação em obra. Totalmente montada.
Inclui: Marcação de pontos de fixação e aprumo do aro. Fixação do aro ao paramento. Vedação de juntas. Colocação da porta de inspecção. Colocação de ferragens de fecho e acessórios.
Critério de medição de projecto: Número de unidades previstas, segundo documentação gráfica de Projecto.
Critério de medição de obra: Medir-se-á o número de unidades realmente executadas segundo especificações de Projecto.

| Código | Un | Descrição | Rendimento | Preço | Importância |
|---|---|---|---|---|---|
| mt26rpa014ac | Ud | Porta de inspecção de uma folha de 38 mm de espessura, largura total entre 300 e 710 mm e altura total entre 350 e 549 mm, acabamento lacado em cor branca formada por duas chapas de aço galvanizado de 0,5 mm de espessura dobradas, ensambladas e montadas, com câmara intermédia preenchida com poliuretano, sobre aro de aço galvanizado de 1,5 mm de espessura com ganchos de ancoragem à obra, inclusive dobradiças soldadas ao aro e rebitadas à folha, fechadura embutida de fecho de um ponto, cilindro de latão com chave, escudos e maçanetas de nylon cor preto. (material) | 1.000 | 119.75 | 119.75 |
| mo020 | h | Oficial de 1ª construção. (mão de obra) | 0.188 | 2.93 | 0.55 |
| mo077 | h | Ajudante de construção. (mão de obra) | 0.188 | 1.70 | 0.32 |
| % | % | Custos directos complementares | 2 % | 120.62 | 2.41 |
|  |  | Custos directos |  |  | 123.03 |
