# Porta corta-fogo de aço galvanizado homologada, EI2 60-C5, de uma folha, 800x2000 mm de vão e altura de passagem, acabamento lacado em cor branca, com mola de porta para utilização moderada

- Propriedade do ficheiro: CYPE INGENIEROS, S.A.
- Formato: FIEBDC-3/2002
- Âmbito geográfico: Angola
- Custos indirectos: 3.00 %
- IVA: 18.00 %

**LPR010** Ud Porta corta-fogo de aço galvanizado homologada, EI2 60-C5, de uma folha, 800x2000 mm de vão e altura de passagem, acabamento lacado em cor branca, com mola de porta para utilização moderada.
Fornecimento e colocação de porta corta-fogo pivotante homologada, EI2 60-C5, de uma folha de 63 mm de espessura, 800x2000 mm de vão e altura de passagem, acabamento lacado em cor branca formada por 2 chapas de aço galvanizado de 0,8 mm de espessura, dobradas, ensambladas e montadas, com câmara intermédia de lã de rocha de alta densidade e placas de gesso cartonado, sobre aro de aço galvanizado de 1,5 mm de espessura com junta intumescente e ganchos de ancoragem à obra, inclusive mola de porta para utilização moderada. Elaborada em oficina, com ajuste e fixação em obra. Totalmente montada e testada.
Inclui: Marcação de pontos de fixação e aprumo do aro. Fixação do aro ao paramento. Vedação de juntas perimetrais. Colocação da folha. Colocação de ferragens de fecho e acessórios.
Critério de medição de projecto: Número de unidades previstas, segundo documentação gráfica de Projecto.
Critério de medição de obra: Medir-se-á o número de unidades realmente executadas segundo especificações de Projecto.

| Código | Un | Descrição | Rendimento | Preço | Importância |
|---|---|---|---|---|---|
| mt26pca020ccb | Ud | Porta corta-fogo pivotante homologada, EI2 60-C5, segundo EN 1634-1, de uma folha de 63 mm de espessura, 800x2000 mm de vão e altura de passagem, para uma abertura de obra de 900x2050 mm, acabamento lacado em cor branca formada por 2 chapas de aço galvanizado de 0,8 mm de espessura, dobradas, ensambladas e montadas, com câmara intermédia de lã de rocha de alta densidade e placas de gesso cartonado, sobre aro de aço galvanizado de 1,5 mm de espessura com junta intumescente e ganchos de ancoragem à obra, inclusive três dobradiças de dupla pala reguláveis em altura, soldadas ao aro e aparafusada à folha, segundo EN 1935, fechadura embutida de fecho de um ponto, escudos, cilindro, chaves e manivelas anti-engate CF de nylon cor preto. (material) | 1.000 | 298.68 | 298.68 |
| mt26pca100aa | Ud | Mola de porta para utilização moderada de porta corta-fogo de uma folha, segundo EN 1154. (material) | 1.000 | 122.51 | 122.51 |
| mo020 | h | Oficial de 1ª construção. (mão de obra) | 0.565 | 2.93 | 1.66 |
| mo077 | h | Ajudante de construção. (mão de obra) | 0.565 | 1.70 | 0.96 |
| % | % | Custos directos complementares | 2 % | 423.81 | 8.48 |
|  |  | Custos directos |  |  | 432.29 |
