# Porta acústica interior de uma folha de batente

- Propriedade do ficheiro: CYPE INGENIEROS, S.A.
- Formato: FIEBDC-3/2002
- Âmbito geográfico: Angola
- Custos indirectos: 3.00 %
- IVA: 18.00 %

**LPS010** Ud Porta acústica interior de uma folha de batente, formada por duas chapas de aço, de 700x2000 mm de vão e altura de passagem e 50 mm de espessura, lacadas em cor a escolher, com reforços interiores longitudinais, entre os que se coloca um composto isolante multicamada, absorvente acústico, com isolamento a sons de condução aérea de 44 dBA.
Fornecimento e colocação de porta acústica interior de uma folha de batente, formada por duas chapas de aço, de 700x2000 mm de vão e altura de passagem e 50 mm de espessura, lacadas em cor a escolher, com reforços interiores longitudinais, entre os que se coloca um composto isolante multicamada, absorvente acústico, com isolamento a sons de condução aérea de 44 dBA; inclusive aro metálico, vedante de neopreno para junta perimetral de estanquidade, duas dobradiças e puxador de fecho de pressão. Elaborada em oficina, com ajuste e fixação em obra. Totalmente montada e testada.
Inclui: Marcação de pontos de fixação e aprumo do aro. Fixação do aro ao paramento. Vedação de juntas perimetrais. Colocação da folha. Colocação de ferragens de fecho e acessórios.
Critério de medição de projecto: Número de unidades previstas, segundo documentação gráfica de Projecto.
Critério de medição de obra: Medir-se-á o número de unidades realmente executadas segundo especificações de Projecto.

| Código | Un | Descrição | Rendimento | Preço | Importância |
|---|---|---|---|---|---|
| mt26pac010a | Ud | Porta acústica interior de uma folha de batente, formada por duas chapas de aço, de 700x2000 mm de vão e altura de passagem e 50 mm de espessura, lacadas em cor a escolher, com reforços interiores longitudinais, entre os que se coloca um composto isolante multicamada, absorvente acústico, com isolamento a sons de condução aérea de 44 dBA; inclusive aro metálico, vedante de neopreno para junta perimetral de estanquidade, duas dobradiças e puxador de fecho de pressão. (material) | 1.000 | 1261.64 | 1261.64 |
| mo020 | h | Oficial de 1ª construção. (mão de obra) | 0.628 | 2.93 | 1.84 |
| mo077 | h | Ajudante de construção. (mão de obra) | 0.628 | 1.70 | 1.07 |
| % | % | Custos directos complementares | 2 % | 1264.55 | 25.29 |
|  |  | Custos directos |  |  | 1289.84 |
