# FIEBDC-3

- Propriedade do ficheiro: CYPE INGENIEROS, S.A.
- Formato: FIEBDC-3/2002
- Âmbito geográfico: Angola
- Custos indirectos: 3.00 %
- IVA: 18.00 %

| Código | Un | Descrição | Preço |
|---|---|---|---|
| mo004 | h | Oficial de 1ª instalador de aquecimento. (mão de obra) | 3.03 |
| mo103 | h | Ajudante de instalador de aquecimento. (mão de obra) | 1.69 |

**NAL010** m² Isolamento termo-acústico de pavimentos flutuantes, formado por painel rígido de lã mineral, segundo EN 13162, não revestido, de 90 mm de espessura, resistência térmica 2,55 m²°C/W, condutibilidade térmica 0,035 W/(m°C), coberto com filme de polietileno de 0,2 mm de espessura, preparado para receber uma base de pavimento de argamassa ou betão (não incluída neste preço).
Fornecimento e colocação de isolamento termo-acústico de pavimentos flutuantes, formado por painel rígido de lã mineral, segundo EN 13162, não revestido, de 90 mm de espessura, resistência térmica 2,55 m²°C/W, condutibilidade térmica 0,035 W/(m°C), preparado para receber uma base de pavimento de argamassa ou betão (não incluída neste preço), depositado sobre o suporte e dispostos em triângulo e sem separações entre os painéis, protecção prévia do isolamento com filme de polietileno de 0,2 mm de espessura. Inclusive p/p de preparação da superfície suporte, cortes, dessolidarização perimetral executada com o mesmo material isolante e vedação de juntas do filme de polietileno protector do isolamento com fita adesiva.
Inclui: Limpeza e preparação da superfície suporte. Corte e preparação do isolamento. Colocação do isolamento sobre a laje. Colocação do filme de polietileno.
Critério de medição de projecto: Superfície medida segundo documentação gráfica de Projecto.
Critério de medição de obra: Medir-se-á a superfície realmente executada segundo especificações de Projecto.

| Código | Un | Descrição | Rendimento | Preço | Importância |
|---|---|---|---|---|---|
| mt16lra010g | m² | Painel rígido de lã mineral, segundo EN 13162, não revestido, de 90 mm de espessura, resistência térmica 2,55 m²°C/W, condutibilidade térmica 0,035 W/(m°C). (material) | 1.100 | 31.00 | 34.10 |
| mt17poa010d | m² | Filme de polietileno de 0,2 mm de espessura e 184 g/m² de massa superficial. (material) | 1.100 | 0.47 | 0.52 |
| mt16aaa030 | m | Fita autocolante para vedação de juntas. (material) | 0.250 | 0.38 | 0.10 |
| mo054 | h | Oficial de 1ª montador de isolamentos. (mão de obra) | 0.101 | 3.03 | 0.31 |
| mo101 | h | Ajudante de montador de isolamentos. (mão de obra) | 0.101 | 1.70 | 0.17 |
| % | % | Custos directos complementares | 2 % | 35.20 | 0.70 |
|  |  | Custos directos |  |  | 35.90 |
