# Ladrilhamento com peças cerâmicas especiais de tipo listelo

- Propriedade do ficheiro: CYPE INGENIEROS, S.A.
- Formato: FIEBDC-3/2002
- Âmbito geográfico: Angola
- Moeda: AOA
- Custos indirectos: 3.00 %
- IVA: 18.00 %

**RAG021** m Ladrilhamento com peças cerâmicas especiais de tipo listelo, cenefa ou outras "LEVANTINA", de 1 cm de largura, 5 €/m, colocadas em paramentos interiores com argamassa de cimento M-5, sem junta (separação entre 1,5 e 3 mm).
Fornecimento e colocação de ladrilhamento com peças cerâmicas especiais de tipo listelo, cenefa ou outras "LEVANTINA", de 1 cm de largura, 5 €/m, assentes com argamassa de cimento M-5, espalhado sobre toda a face posterior da peça e ajustado com a ponta da colher de pedreiro, enchendo com a mesma argamassa as aberturas que possam ter ficado; tudo com prévia preparação do paramento suporte salpicando-o com argamassa de cimento fluida. Enchimento de juntas com argamassa de juntas cimentosa, CG1, para junta mínima (entre 1,5 e 3 mm), com a mesma tonalidade das peças. Inclusive p/p de cortes, remates, juntas e peças especiais.
Inclui: Preparação da parte de betão do paramento base salpicando-a previamente com argamassa de cimento diluída. Molha das peças antes da sua colocação por imersão em água. Marcação da disposição e colocação das peças. Enchimento das juntas. Limpeza do paramento.
Critério de medição de projecto: Comprimento medido segundo documentação gráfica de Projecto, sem incluir vãos de portas. Não foi incrementada a medição por perdas, uma vez que na composição se considerou 5% a mais.
Critério de medição de obra: Medir-se-á o comprimento realmente executado segundo especificações de Projecto.

| Código | Un | Descrição | Rendimento | Preço | Importância |
|---|---|---|---|---|---|
| mt09mor010c | m³ | Argamassa de cimento CEM II/B-L 32,5 N tipo M-5, confeccionada em obra com 230 kg/m³ de cimento e uma proporção em volume 1/6. (material) | 0.001 | 14503.30 | 14.50 |
| mt12pcl040a500 | m | Peça cerâmica especial "LEVANTINA", de 1 cm de largura, para ladrilhamentos, 5,00Kz/m. (material) | 1.050 | 886.39 | 930.71 |
| mt09mcr060c | kg | Argamassa de juntas cimentosa, CG1, para junta mínima entre 1,5 e 3 mm, segundo EN 13888. (material) | 0.100 | 88.05 | 8.81 |
| mo024 | h | Oficial de 1ª ladrilhador (azulejador). (mão de obra) | 0.114 | 492.06 | 56.09 |
| mo062 | h | Ajudante de ladrilhador (azulejador). (mão de obra) | 0.114 | 284.97 | 32.49 |
| % | % | Custos directos complementares | 2 % | 1042.60 | 20.85 |
|  |  | Custos directos |  |  | 1063.45 |
