# Revestimento decorativo com placas de cortiça de 600x300x3 mm, acabamento natural, fixação com adesivo de reacção de poliuretano, sobre a superfície regularizada de paramentos verticais interiores

- Propriedade do ficheiro: CYPE INGENIEROS, S.A.
- Formato: FIEBDC-3/2002
- Âmbito geográfico: Angola
- Moeda: AOA
- Custos indirectos: 3.00 %
- IVA: 18.00 %

**RDC010** m² Revestimento decorativo com placas de cortiça de 600x300x3 mm, acabamento natural, fixação com adesivo de reacção de poliuretano, sobre a superfície regularizada de paramentos verticais interiores.
Revestimento decorativo com placas de cortiça de 600x300x3 mm, acabamento natural, fixação com adesivo de reacção de poliuretano, sobre a superfície regularizada de paramentos verticais interiores.
Inclui: Preparação e limpeza da superfície a revestir. Marcação da disposição de juntas, aberturas e encontros. Marcação das placas. Aplicação da cola. Colocação e fixação do revestimento. Resolução do perímetro de revestimento. Limpeza da superfície.
Critério de medição de projecto: Superfície medida segundo documentação gráfica de Projecto, descontando as aberturas de superfície maior de 2 m².
Critério de medição de obra: Medir-se-á a superfície realmente executada segundo especificações de Projecto, descontando as aberturas de superfície maior de 2 m².

| Código | Un | Descrição | Rendimento | Preço | Importância |
|---|---|---|---|---|---|
| mt18mva040 | kg | Adesivo de reacção de poliuretano, para colagem de madeira. (material) | 0.500 | 1421.85 | 710.93 |
| mt29pco030a | m² | Placas de cortiça de 600x300x3 mm, acabamento natural, para revestimento de paramentos verticais interiores. (material) | 1.100 | 2967.53 | 3264.28 |
| mo017 | h | Oficial de 1ª carpinteiro. (mão de obra) | 0.536 | 621.91 | 333.34 |
| mo058 | h | Ajudante de carpinteiro. (mão de obra) | 0.536 | 360.27 | 193.10 |
| % | % | Custos directos complementares | 2 % | 4501.65 | 90.03 |
|  |  | Custos directos |  |  | 4591.68 |
