# Placa de cocção mista série Cristal para bancada, com superfície de vidro temperado

- Propriedade do ficheiro: CYPE INGENIEROS, S.A.
- Formato: FIEBDC-3/2002
- Âmbito geográfico: Angola
- Moeda: AOA
- Custos indirectos: 3.00 %
- IVA: 18.00 %

**SCE030** Ud Placa de cocção mista série Cristal para bancada, com superfície de vidro temperado.
Placa de cocção mista série Cristal para bancada, com superfície de vidro temperado. Inclusive enchimento da junta perimetral desta com a bancada. Totalmente montada, instalada, ligada e verificada.
Inclui: Marcação através de molde. Fixação em paramento com elementos de ancoragem. Colocação do aparelho. Vedação de juntas. Ligação à rede eléctrica.
Critério de medição de projecto: Número de unidades previstas, segundo documentação gráfica de Projecto.
Critério de medição de obra: Medir-se-á o número de unidades realmente colocadas segundo especificações de Projecto.

| Código | Un | Descrição | Rendimento | Preço | Importância |
|---|---|---|---|---|---|
| mt32pxs015a | Ud | Placa de cocção a gás (butano/propano ou natural) e electricidade, com superfície de vidro temperado. (material) | 1.000 | 81733.02 | 81733.02 |
| mt32war010 | kg | Vedante elástico de poliuretano monocomponente para juntas. (material) | 0.200 | 4171.63 | 834.33 |
| mo003 | h | Oficial de 1ª electricista. (mão de obra) | 0.936 | 630.15 | 589.82 |
| mo102 | h | Ajudante de electricista. (mão de obra) | 0.936 | 357.20 | 334.34 |
| % | % | Custos directos complementares | 2 % | 83491.51 | 1669.83 |
|  |  | Custos directos |  |  | 85161.34 |
