# Poço de sondagem arqueológica nos muros

- Propriedade do ficheiro: CYPE INGENIEROS, S.A.
- Formato: FIEBDC-3/2002
- Âmbito geográfico: Angola
- Moeda: AOA
- Custos indirectos: 3.00 %
- IVA: 18.00 %

## 0 Trabalhos prévios

### 0G Trabalhos arqueológicos

#### 0GE Escavações arqueológicas e transportes

**0GE030** m³ Poço de sondagem arqueológica nos muros, para o estudo das estratigrafias verticais do edifício, com meios manuais, com a finalidade de determinar a evolução das diferentes estruturas executadas ao longo dos anos, assim como as modificações sofridas, com a cronologia das mesmas.
Poço de sondagem arqueológica nos muros, para o estudo das estratigrafias verticais do edifício, com meios manuais, com a finalidade de determinar a evolução das diferentes estruturas executadas ao longo dos anos, assim como as modificações sofridas, com a cronologia das mesmas. Incluindo recolha de dados por parte da equipa arqueológica para relatório final dos trabalhos, remoção do revestimento existente na superfície e tapamento do mesmo com materiais análogos aos existentes.
Inclui: Execução do poço de sondagem. Remoção e acumulação de entulho. Carga de entulho para contentor.
Critério de medição de projecto: Volume medido segundo documentação gráfica de Projecto.
Critério de medição de obra: Medir-se-á o volume realmente executado segundo especificações de Projecto.

| Código | Un | Descrição | Rendimento | Preço | Importância |
|---|---|---|---|---|---|
| mt51arq010 | Ud | Material fungível para trabalhos de arqueologia. (material) | 0.025 | 87709.70 | 2192.74 |
| mt51arq020 | Ud | Material e ferramentas para trabalhos de arqueologia. (material) | 0.050 | 126082.68 | 6304.13 |
| mo000 | h | arqueólogo. (mão de obra) | 5.534 | 766.67 | 4242.75 |
| mo057 | h | Ajudante de arqueólogo. (mão de obra) | 5.534 | 440.07 | 2435.35 |
| mo112 | h | Operário especializado construção. (mão de obra) | 5.534 | 349.18 | 1932.36 |
| % | % | Custos directos complementares | 2 % | 17107.33 | 342.15 |
|  |  | Custos directos |  |  | 17449.48 |
