# Escoramento de fachada através da colocação de uma armação metálica e respectivo contraventamento com andaime estabilizador

- Propriedade do ficheiro: CYPE INGENIEROS, S.A.
- Formato: FIEBDC-3/2002
- Âmbito geográfico: Angola
- Custos indirectos: 3.00 %
- IVA: 18.00 %

## 0 Trabalhos prévios

### 0P Cofragens, escoramentos e cimbres

#### 0PB Elementos estruturais verticais

**0PB010** m² Escoramento de fachada através da colocação de uma armação metálica e respectivo contraventamento com andaime estabilizador, utilizando um sistema de vigas aligeiradas ancoradas a contrapesos de cubos de betão armado.
Execução de escoramento da fachada através da colocação de uma armação metálica e respectivo contraventamento com andaime estabilizador, utilizando um sistema de vigas aligeiradas, diagonais e outros acessórios, ancorado a contrapesos formados por cubos de betão armado. Incluindo p/p de montagem e desmontagem, aluguer, contraventamentos, contrapesos de cubos de betão, lonas de protecção, formação do passeio para peões e protecção do mesmo, etc.
Inclui: Implantação e marcação dos eixos de apoio. Limpeza e nivelação da superfície de apoio. Instalação e teste de carga da escora. Desmontagem e remoção das escoras após a finalização das obras.
Critério de medição de projecto: Superfície medida segundo documentação gráfica de Projecto.
Critério de medição de obra: Medir-se-á a superfície realmente executada segundo especificações de Projecto.

| Código | Un | Descrição | Rendimento | Preço | Importância |
|---|---|---|---|---|---|
| mt50spa2103000 | m² | Escoramento de fachada com andaime estabilizante, estrutura metálica e contrapesos de betão armado, inclusive montagem, betonagem e reforço com presilhas da fachada para a sua amarração ao andaime e desmontagem. (material) | 1.000 | 30.00 | 30.00 |
| % | % | Custos directos complementares | 2 % | 30.00 | 0.60 |
|  |  | Custos directos |  |  | 30.60 |
