# Desmatação e decapagem do terreno com arbustos

- Propriedade do ficheiro: CYPE INGENIEROS, S.A.
- Formato: FIEBDC-3/2002
- Âmbito geográfico: Angola
- Moeda: AOA
- Custos indirectos: 3.00 %
- IVA: 18.00 %

## A Acondicionamento do terreno

### AD Movimento de terras em edificação

#### ADL Desmatação e decapagem

**ADL010** m² Desmatação e decapagem do terreno com arbustos.
Desmatação e decapagem do terreno com arbustos, com meios mecânicos. Compreende os trabalhos necessários para remover das zonas previstas para a edificação ou urbanização: arbustos, plantas pequenas, troncos, arbustos, ervas daninhas, madeiras caídas, entulho, lixo ou qualquer outro material existente, até uma profundidade não inferior à espessura da camada de terra vegetal, considerando como mínima 25 cm; e carregamento em camião.
Critérios considerados na determinação do preço da unidade de obra: O preço não inclui o corte de árvores nem o transporte dos materiais removidos.
Inclui: Marcação no terreno. Corte de arbustos. Remoção mecânica dos materiais de desbaste. Remoção e disposição mecânica dos materiais resultantes de desbaste. Carga a camião.
Critério de medição de projecto: Superfície medida em projecção horizontal, segundo documentação gráfica de Projecto.
Critério de medição de obra: Medir-se-á, em projecção horizontal, a superfície realmente executada segundo especificações de Projecto, sem incluir os incrementos por excessos de escavação não autorizados.

| Código | Un | Descrição | Rendimento | Preço | Importância |
|---|---|---|---|---|---|
| mq09sie010 | h | Motoserra a gasolina, de 50 cm de espada e 2 kW de potência. (equipamento) | 0.023 | 883.64 | 20.32 |
| mq01pan010a | h | Pá carregadora sobre pneus de 120 kW/1,9 m³. (equipamento) | 0.017 | 11849.58 | 201.44 |
| mo113 | h | Operário não qualificado construção. (mão de obra) | 0.089 | 581.64 | 51.77 |
| % | % | Custos directos complementares | 2 % | 273.53 | 5.47 |
|  |  | Custos directos |  |  | 279.00 |
