# Remoção de terra vegetal procedente de floreiras

- Propriedade do ficheiro: CYPE INGENIEROS, S.A.
- Formato: FIEBDC-3/2002
- Âmbito geográfico: Angola
- Moeda: AOA
- Custos indirectos: 3.00 %
- IVA: 18.00 %

## A Acondicionamento do terreno

### AD Movimento de terras em edificação

#### ADL Desmatação e decapagem

**ADL020** m³ Remoção de terra vegetal procedente de floreiras.
Remoção de terra vegetal procedente de floreiras, uma vez eliminadas as plantas, com meios manuais, e armazenamento em obra do material removido para a sua reutilização.
Inclui: Remoção da terra vegetal. Armazenamento do material removido. Protecção das terras durante o seu período de armazenamento em obra.
Critério de medição de projecto: Volume medido segundo documentação gráfica de Projecto.
Critério de medição de obra: Medir-se-á o volume teórico executado segundo especificações de Projecto.

| Código | Un | Descrição | Rendimento | Preço | Importância |
|---|---|---|---|---|---|
| mo113 | h | Operário não qualificado construção. (mão de obra) | 1.715 | 581.64 | 997.51 |
| % | % | Custos directos complementares | 2 % | 997.51 | 19.95 |
|  |  | Custos directos |  |  | 1017.46 |
