# Cavilha para ancoragem de elemento estrutural de betão C25/30 e altura 25 cm

- Propriedade do ficheiro: CYPE INGENIEROS, S.A.
- Formato: FIEBDC-3/2002
- Âmbito geográfico: Angola
- Custos indirectos: 3.00 %
- IVA: 18.00 %

## C Fundações

### CC Contenções

#### CCJ Cavilhas de transmissão de cargas

**CCJ020** Ud Cavilha para ancoragem de elemento estrutural de betão C25/30 e altura 25 cm, a muro de betão armado já construído, sistema CRET "EDING APS" formado por cavilha Goujon CRET-10, "EDING APS", de 20 mm de diâmetro, de aço inoxidável de alta resistência à corrosão, capaz de transmitir um esforço transverso majorado de 20 kN.
Fornecimento e montagem de cavilha para ancoragem de elemento estrutural de betão C25/30 e altura 25 cm, a muro de betão armado já construído, sistema CRET "EDING APS", formado por cavilha Goujon CRET-10, "EDING APS", de 20 mm de diâmetro, de aço inoxidável, classe 1.4401 segundo EN 10088-1 e classe II de resistência à corrosão segundo SIA 179, dúctil, trabalho a frio, com limite elástico 620 N/mm², capaz de transmitir um esforço transverso majorado de 20 kN. Incluindo utilização de sistema de localização de armaduras para evitar o corte de varões durante a perfuração e limpeza dos mesmos.
Inclui: Marcação. Saneamento da superfície do muro. Execução do furo no muro. Limpeza do pó do interior do furo. Injecção da resina. Limpeza de restos.
Critério de medição de projecto: Número de unidades previstas, segundo documentação gráfica de Projecto.
Critério de medição de obra: Medir-se-á o número de unidades realmente executadas segundo especificações de Projecto.

| Código | Un | Descrição | Rendimento | Preço | Importância |
|---|---|---|---|---|---|
| mt07aap020a | Ud | Cavilha Goujon CRET-10, "EDING APS", de 20 mm de diâmetro, de aço inoxidável, classe 1.4401 segundo EN 10088-1 e classe II de resistência à corrosão segundo SIA 179, dúctil, trabalho a frio, com limite elástico 620 N/mm², que cumpre as normas EN ISO 3651-1 e EN ISO 6892-1. (material) | 1.000 | 16.47 | 16.47 |
| mt07aap045 | Ud | Cartucho de resina para injecção, não retráctil, Evo V400 "EDING APS", de 400 ml. (material) | 0.200 | 12.36 | 2.47 |
| mq06eim060 | h | Aplicador manual para cartuchos de injecção de resinas, com acessório misturador. (equipamento) | 0.343 | 1.58 | 0.54 |
| op00tal010 |  | Berbequim. | 1.000 | 0.00 | 0.00 |
| mo041 | h | Oficial de 1ª estruturista. (mão de obra) | 0.360 | 3.04 | 1.09 |
| mo087 | h | Ajudante de estruturista. (mão de obra) | 0.360 | 2.00 | 0.72 |
| % | % | Custos directos complementares | 2 % | 21.29 | 0.43 |
|  |  | Custos directos |  |  | 21.72 |
