# Leitada de cimento injetada à pressão, em fundação de alvenaria de pedra em seco, brita ou entulho, para reforço de fundação

- Propriedade do ficheiro: CYPE INGENIEROS, S.A.
- Formato: FIEBDC-3/2002
- Âmbito geográfico: Angola
- Moeda: AOA
- Custos indirectos: 3.00 %
- IVA: 18.00 %

## C Fundações

### CZ Reforços

#### CZI Reforço da fundação com injecções

**CZI010** m³ Leitada de cimento injetada à pressão, em fundação de alvenaria de pedra em seco, brita ou entulho, para reforço de fundação.
Leitada de cimento à base de água e argamassa seca de retracção compensada, injectada à pressão através dos vazios existentes em fundação de alvenaria de pedra em seco, brita ou entulho, incrementando a sua capacidade de carga, em reforço de fundação.
Inclui: Preparação da leitada. Injecção à pressão da leitada de cimento. Recolha de sobras e carga manual para contentor.
Critério de medição de projecto: Volume medido sobre as secções teóricas da escavação, segundo documentação gráfica de Projecto.
Critério de medição de obra: Medir-se-á o volume teórico executado segundo especificações de Projecto, sem incluir os incrementos por excessos de escavação não autorizados.

| Código | Un | Descrição | Rendimento | Preço | Importância |
|---|---|---|---|---|---|
| mt08aaa010a | m³ | Água. (material) | 0.500 | 279.70 | 139.85 |
| mt09reh360h | kg | Argamassa seca de retracção compensada, composta de cimento e aditivos especiais, isenta de cloretos, para utilização geral, para injecções de consolidação, em muros de alvenaria de pedra, segundo NP EN 1504-5. (material) | 1428.600 | 177.25 | 253219.35 |
| mq03mpi040 | h | Equipamento para injecções de leitada de cimento, com bomba de pressão e veículo de perfuração para furos. (equipamento) | 0.580 | 119291.04 | 69188.80 |
| mo042 | h | Oficial de 1ª estruturista. (mão de obra) | 1.559 | 1070.79 | 1669.36 |
| mo089 | h | Ajudante de estruturista. (mão de obra) | 1.559 | 629.14 | 980.83 |
| % | % | Custos directos complementares | 2 % | 325198.19 | 6503.96 |
|  |  | Custos directos |  |  | 331702.15 |
