# Demolição de parede de fachada formada por painéis pré-fabricados de betão até 20 cm de espessura

- Propriedade do ficheiro: CYPE INGENIEROS, S.A.
- Formato: FIEBDC-3/2002
- Âmbito geográfico: Angola
- Moeda: AOA
- Custos indirectos: 3.00 %
- IVA: 18.00 %

## D Demolições

### DF Fachadas

#### DFP Pesadas

**DFP010** m² Demolição de parede de fachada formada por painéis pré-fabricados de betão até 20 cm de espessura, colocados em posição vertical, com meios mecânicos, sem deteriorar os elementos construtivos aos quais estão fixados, e carga mecânica para camião ou contentor.
Demolição de parede de fachada formada por painéis pré-fabricados de betão até 20 cm de espessura, colocados em posição vertical, com meios mecânicos, sem deteriorar os elementos construtivos aos quais estão fixados, e carga mecânica para camião ou contentor.
Inclui: Demolição do elemento. Fragmentação do entulho em peças manejáveis. Remoção e acumulação de entulho. Limpeza dos restos da obra. Carga mecânica de entulho para camião ou contentor.
Critério de medição de projecto: Superfície medida segundo documentação gráfica de Projecto.
Critério de medição de obra: Medir-se-á a superfície realmente demolida segundo especificações de Projecto.

| Código | Un | Descrição | Rendimento | Preço | Importância |
|---|---|---|---|---|---|
| mq05mai030 | h | Martelo pneumático. (equipamento) | 0.298 | 542.61 | 161.70 |
| mq05pdm110 | h | Compressor portátil diesel média pressão 10 m³/min. (equipamento) | 0.149 | 920.32 | 137.13 |
| mq01pan010a | h | Pá carregadora sobre pneus de 120 kW/1,9 m³. (equipamento) | 0.002 | 5350.35 | 10.70 |
| mq07gte010f | h | Autogrua de braço telescópico com uma capacidade de elevação de 60 t e 58 m de altura máxima de trabalho. (equipamento) | 0.059 | 15028.33 | 886.67 |
| mq08sol010 | h | Equipamento de oxicorte, com acetileno como combustível e oxigénio como comburente. (equipamento) | 0.060 | 980.17 | 58.81 |
| mo019 | h | Oficial de 1ª soldador. (mão de obra) | 0.085 | 620.59 | 52.75 |
| mo112 | h | Operário especializado construção. (mão de obra) | 0.169 | 349.18 | 59.01 |
| mo113 | h | Operário não qualificado construção. (mão de obra) | 0.423 | 343.03 | 145.10 |
| % | % | Custos directos complementares | 2 % | 1511.87 | 30.24 |
|  |  | Custos directos |  |  | 1542.11 |
