# Demolição de revestimento de testa de laje com meios manuais, e carga manual de entulho para camião ou contentor

- Propriedade do ficheiro: CYPE INGENIEROS, S.A.
- Formato: FIEBDC-3/2002
- Âmbito geográfico: Angola
- Custos indirectos: 3.00 %
- IVA: 18.00 %

## D Demolições

### DF Fachadas

#### DFR Remates exteriores

**DFR050** m Demolição de revestimento de testa de laje com meios manuais, e carga manual de entulho para camião ou contentor.
Demolição de revestimento de testa de laje com meios manuais, sem deteriorar os elementos construtivos contíguos. Incluindo p/p de limpeza, armazenamento, remoção e carga manual de entulho para camião ou contentor.
Inclui: Demolição dos elementos. Remoção e acumulação de entulho. Limpeza dos restos da obra. Carga de entulho para camião ou contentor.
Critério de medição de projecto: Comprimento medido segundo documentação gráfica de Projecto.
Critério de medição de obra: Será medido o comprimento realmente demolido segundo especificações de Projecto.

| Código | Un | Descrição | Rendimento | Preço | Importância |
|---|---|---|---|---|---|
| mo019 | h | Oficial de 1ª construção. (mão de obra) | 0.229 | 2.90 | 0.66 |
| mo111 | h | Operário não qualificado construção. (mão de obra) | 0.229 | 1.83 | 0.42 |
| % | % | Custos directos complementares | 2 % | 1.08 | 0.02 |
|  |  | Custos directos |  |  | 1.10 |
