# Remoção com recuperação do material de parapeito de betão polímero e picagem do material de fixação aderido à sua superfície

- Propriedade do ficheiro: CYPE INGENIEROS, S.A.
- Formato: FIEBDC-3/2002
- Âmbito geográfico: Angola
- Custos indirectos: 3.00 %
- IVA: 18.00 %

## D Demolições

### DF Fachadas

#### DFR Remates exteriores

**DFR100** m Remoção com recuperação do material de parapeito de betão polímero e picagem do material de fixação aderido à sua superfície, com meios manuais, reposição posterior e carga manual de entulho para camião ou contentor.
Levantamento de parapeito de betão polímero localizado entre as ombreiras do vão cobrindo a parte inferior das janelas e picagem do material de fixação aderido à sua superfície, com meios manuais e recuperação, armazenamento e colocação do material no mesmo local, sem deteriorar os elementos construtivos contíguos. Incluindo p/p de limpeza, armazenamento, remoção e carga manual de entulho para camião ou contentor.
Inclui: Levantamento manual dos elementos. Limpeza do reverso das peças do parapeito. Armazenamento dos materiais a reutilizar. Reposição do parapeito. Remoção e acumulação de entulho. Limpeza dos restos da obra. Carga de entulho para camião ou contentor.
Critério de medição de projecto: Comprimento medido segundo documentação gráfica de Projecto.
Critério de medição de obra: Será medido o comprimento realmente demolido segundo especificações de Projecto.

| Código | Un | Descrição | Rendimento | Preço | Importância |
|---|---|---|---|---|---|
| mt08aaa010a | m³ | Água. (material) | 0.006 | 1.54 | 0.01 |
| mt01arg005a | t | Areia de pedreira, para argamassa preparada em obra. (material) | 0.006 | 18.46 | 0.11 |
| mt08cem000l | kg | Cimento cinzento em sacos. (material) | 1.520 | 0.11 | 0.17 |
| mt08adt010 | kg | Aditivo hidrófugo para impermeabilização de argamassas ou betões. (material) | 0.030 | 1.23 | 0.04 |
| mt20wwa040 | kg | Cimento cola flexível e de grande aderência. (material) | 1.080 | 0.74 | 0.80 |
| mt20wwa035 | Ud | Caixa de primário para pastas (250 cm³). (material) | 0.022 | 7.86 | 0.17 |
| mt20wwa030 | Ud | Caixa de pasta de poliuretano impermeável (310 cm³). (material) | 0.043 | 7.72 | 0.33 |
| mq06hor010 | h | Betoneira. (equipamento) | 0.017 | 1.72 | 0.03 |
| mo019 | h | Oficial de 1ª construção. (mão de obra) | 0.564 | 2.90 | 1.64 |
| mo111 | h | Operário não qualificado construção. (mão de obra) | 0.294 | 1.83 | 0.54 |
| % | % | Custos directos complementares | 2 % | 3.84 | 0.08 |
|  |  | Custos directos |  |  | 3.92 |
