# Anulação de tomada de TV/FM em instalação interior, com meios manuais, e carga manual de entulho para camião ou contentor

- Propriedade do ficheiro: CYPE INGENIEROS, S.A.
- Formato: FIEBDC-3/2002
- Âmbito geográfico: Angola
- Custos indirectos: 3.00 %
- IVA: 18.00 %

## D Demolições

### DI Instalações

#### DIA Audiovisuais

**DIA005** Ud Anulação de tomada de TV/FM em instalação interior, com meios manuais, e carga manual de entulho para camião ou contentor.
Anulação de tomada de TV/FM em instalação interior, removendo os mecanismos, a caixa encastrada ou superficial e cabos até à caixa de derivação, com meios manuais. Inclusive p/p de limpeza, armazenamento, remoção e carga manual de entulho para camião ou contentor.
Inclui: Desmontagem manual do elemento. Remoção e armazenamento do material desmontado. Limpeza dos restos da obra. Carga manual do material desmontado e os restos de obra para camião ou contentor.
Critério de medição de projecto: Número de unidades previstas, segundo documentação gráfica de Projecto.
Critério de medição de obra: Medir-se-á o número de unidades realmente executadas segundo especificações de Projecto.

| Código | Un | Descrição | Rendimento | Preço | Importância |
|---|---|---|---|---|---|
| mo001 | h | Oficial de 1ª instalador de telecomunicações. (mão de obra) | 0.333 | 3.03 | 1.01 |
| mo056 | h | Ajudante de instalador de telecomunicações. (mão de obra) | 0.333 | 1.69 | 0.56 |
| % | % | Custos directos complementares | 2 % | 1.57 | 0.03 |
|  |  | Custos directos |  |  | 1.60 |
