# Desmontagem de tubos de cobre de até 1" de diâmetro

- Propriedade do ficheiro: CYPE INGENIEROS, S.A.
- Formato: FIEBDC-3/2002
- Âmbito geográfico: Angola
- Moeda: AOA
- Custos indirectos: 3.00 %
- IVA: 18.00 %

## D Demolições

### DI Instalações

#### DIF Abastecimento de água

**DIF010** m Desmontagem de tubos de cobre de até 1" de diâmetro, em instalação superficial de distribuição de água, com meios manuais, sem deteriorar os elementos construtivos aos quais estão fixados, e carga manual para camião ou contentor.
Desmontagem de tubos de cobre de até 1" de diâmetro, em instalação superficial de distribuição de água, com meios manuais, sem deteriorar os elementos construtivos aos quais estão fixados, e carga manual para camião ou contentor.
Inclui: Desmontagem do elemento. Obturação das tubagens ligadas ao elemento. Remoção e armazenamento do material desmontado. Limpeza dos restos da obra. Carga manual do material desmontado e restos da obra para camião ou contentor.
Critério de medição de projecto: Comprimento medido segundo documentação gráfica de Projecto.
Critério de medição de obra: Será medido o comprimento realmente desmontado segundo especificações de Projecto.

| Código | Un | Descrição | Rendimento | Preço | Importância |
|---|---|---|---|---|---|
| mo008 | h | Oficial de 1ª canalizador. (mão de obra) | 0.150 | 630.15 | 94.52 |
| mo107 | h | Ajudante de canalizador. (mão de obra) | 0.150 | 357.20 | 53.58 |
| % | % | Custos directos complementares | 2 % | 148.10 | 2.96 |
|  |  | Custos directos |  |  | 151.06 |
