# Remoção de caixilharia de madeira de armário encastrado, aros e pré-aros, alizares, guarnições, folhas e ferragens, com meios manuais, e carga de entulho para camião ou contentor

- Propriedade do ficheiro: CYPE INGENIEROS, S.A.
- Formato: FIEBDC-3/2002
- Âmbito geográfico: Angola
- Custos indirectos: 3.00 %
- IVA: 18.00 %

## D Demolições

### DP Divisões e revestimentos interiores

#### DPA Armário encastrado

**DPA010** m² Remoção de caixilharia de madeira de armário encastrado, aros e pré-aros, alizares, guarnições, folhas e ferragens, com meios manuais, e carga de entulho para camião ou contentor.
Remoção de caixilharia de madeira de armário encastrado, aros e pré-aros, alizares, guarnições, folhas e ferragens, sem deteriorar o paramento ao qual está fixo. Incluindo p/p de limpeza, armazenamento, remoção e carga manual de entulho para camião ou contentor.
Inclui: Desmontagem dos elementos. Remoção e armazenamento do material desmontado. Limpeza dos restos da obra. Carga do material desmontado e os restos de obra para camião ou contentor.
Critério de medição de projecto: Superfície medida segundo documentação gráfica de Projecto.
Critério de medição de obra: Será medida a superfície realmente desmontada segundo especificações de Projecto.

| Código | Un | Descrição | Rendimento | Preço | Importância |
|---|---|---|---|---|---|
| mo111 | h | Operário não qualificado construção. (mão de obra) | 0.285 | 1.83 | 0.52 |
| mo110 | h | Operário especializado construção. (mão de obra) | 0.285 | 1.87 | 0.53 |
| % | % | Custos directos complementares | 2 % | 1.05 | 0.02 |
|  |  | Custos directos |  |  | 1.07 |
