# Desmontagem de folha de porta interior de caixilharia metálica e ferragens, com meios manuais e carga manual do material desmontado para camião ou contentor

- Propriedade do ficheiro: CYPE INGENIEROS, S.A.
- Formato: FIEBDC-3/2002
- Âmbito geográfico: Angola
- Custos indirectos: 3.00 %
- IVA: 18.00 %

## D Demolições

### DP Divisões e revestimentos interiores

#### DPP Portas interiores

**DPP020** Ud Desmontagem de folha de porta interior de caixilharia metálica e ferragens, com meios manuais e carga manual do material desmontado para camião ou contentor.
Desmontagem de folha de porta interior de caixilharia metálica e ferragens, com meios manuais. Incluindo p/p de limpeza, armazenamento, remoção e carga manual do material desmontado para camião ou contentor.
Inclui: Desmontagem dos elementos. Remoção e armazenamento do material desmontado. Limpeza dos restos da obra. Carga do material desmontado para camião ou contentor.
Critério de medição de projecto: Número de unidades previstas, segundo documentação gráfica de Projecto.
Critério de medição de obra: Será medido o número de unidades realmente desmontadas segundo especificações de Projecto.

| Código | Un | Descrição | Rendimento | Preço | Importância |
|---|---|---|---|---|---|
| mo057 | h | Ajudante de serralheiro. (mão de obra) | 0.387 | 1.91 | 0.74 |
| % | % | Custos directos complementares | 2 % | 0.74 | 0.01 |
|  |  | Custos directos |  |  | 0.75 |
