# Demolição de estrutura autoportante de placas de gesso laminado (duas placas por face) instaladas sobre perfis simples, com meios manuais, e carga manual de entulho para camião ou contentor

- Propriedade do ficheiro: CYPE INGENIEROS, S.A.
- Formato: FIEBDC-3/2002
- Âmbito geográfico: Angola
- Custos indirectos: 3.00 %
- IVA: 18.00 %

## D Demolições

### DP Divisões

#### DPS Estruturas autoportantes

**DPS010** m² Demolição de estrutura autoportante de placas de gesso laminado (duas placas por face) instaladas sobre perfis simples, com meios manuais, e carga manual de entulho para camião ou contentor.
Demolição de estrutura autoportante de placas de gesso laminado (duas placas por face) instaladas sobre perfis simples, com meios manuais, sem afectar a estabilidade dos elementos construtivos contíguos. Incluindo p/p de demolição de seus revestimentos (azulejos, etc.), instalações e caixilharia incluídas, desmontagem das placas; limpeza, armazenamento, remoção e carga manual de entulho para camião ou contentor.
Inclui: Demolição da estrutura e dos seus revestimentos. Fragmentação do entulho em peças manejáveis. Remoção e acumulação de entulho. Limpeza dos restos da obra. Carga de entulho para camião ou contentor.
Critério de medição de projecto: Superfície medida segundo documentação gráfica de Projecto.
Critério de medição de obra: Medir-se-á a superfície realmente demolida segundo especificações de Projecto.

| Código | Un | Descrição | Rendimento | Preço | Importância |
|---|---|---|---|---|---|
| mo113 | h | Operário não qualificado construção. (mão de obra) | 0.524 | 1.63 | 0.85 |
| % | % | Custos directos complementares | 2 % | 0.85 | 0.02 |
|  |  | Custos directos |  |  | 0.87 |
